# Comptador calorífic

- Propietat de l'arxiu: CYPE Ingenieros S.A.
- Format: FIEBDC-3/2016
- Programa: Generador de preus de la construcció. CYPE Ingenieros, S.A.
- Data: 25/01/2025
- Divisa: EUR
- Costos indirectes: 3 %
- IVA: 21 %

## I Instal·lacions

### IC Calefacció, refrigeració, climatització i A.C.S.

#### ICS Sistemes de conducció d'aigua

**ICS085** U Comptador calorífic.
Comptador d'energia per a calefacció, de raig simple, diàmetre nominal 3/4", per a cabal nominal 2,5 m³/h, de lectura directa, format per un comptador volumètric, un mòdul electrònic per a lectura de dades, extraïble, per a mesurament de temperatures del comptador d'energia i configuració de la quantitat de polsos amb bateria interna de 3 V i dues sondes de temperatura, una per a l'anada i una altra per al retorn; amb T portasonda de temperatura, de 3/4" de diàmetre.
Inclou: Replanteig. Col·locació. Connexionat. Comprovació del seu correcte funcionament.
Criteri d'amidament de projecte: Nombre d'unitats previstes, segons documentació gràfica de Projecte.
Criteri de mesura d'obra: Es mesurarà el nombre d'unitats realment executades segons especificacions de Projecte.

| Codi | Ut | Descripció | Rendiment | Preu | Import |
|---|---|---|---|---|---|
| mt38alb730dg | U | Comptador d'energia per a calefacció, de raig simple, diàmetre nominal 3/4", per a cabal nominal 2,5 m³/h, de lectura directa, format per un comptador volumètric, un mòdul electrònic per a lectura de dades, extraïble, per a mesurament de temperatures del comptador d'energia i configuració de la quantitat de polsos amb bateria interna de 3 V i dues sondes de temperatura, una per a l'anada i una altra per al retorn. (material) | 1 | 267.21 | 267.210 |
| mt38alb732b | U | Joc de ràcords, de 3/4" de diàmetre, per a comptador d'energia. (material) | 1 | 5.39 | 5.390 |
| mt38alb731b | U | T portasonda de temperatura, de 3/4" de diàmetre, per a comptador d'energia. (material) | 2 | 10.02 | 20.040 |
| mt38www012 | U | Material auxiliar per a instal·lacions de calefacció i A.C.S. (material) | 0.05 | 2.1 | 0.105 |
| mo004 | h | Oficial 1ª calefactor. (mà d'obra) | 0.48 | 30.63 | 14.702 |
| % | % | Costos directes complementaris | 2 % | 307.447 | 6.149 |
|  |  | Costos directes |  |  | 313.596 |

## Recursos

**mt38alb730dg** U Comptador d'energia per a calefacció
Dades tècniques: Cost energètic 0.046 MJ; Emissió de CO2 0.073 kg
Residus:
- embalatge: re150101 Envasos de paper i cartró. (component de residu); rendiment 0.086 kg; Codi LER 15 01 01; Massa de l'element 1 kg; Volum 0.001333 m3

**mt38alb732b** U Joc de ràcords, de 3/4" de diàmetre, per a comptador d'energia
Dades tècniques: Cost energètic 0.039 MJ; Emissió de CO2 0.061 kg
Residus:
- embalatge: re150101 Envasos de paper i cartró; rendiment 0.072 kg

**mt38alb731b** U T portasonda de temperatura, de 3/4" de diàmetre, per a comptador d'energia
Dades tècniques: Cost energètic 0.039 MJ; Emissió de CO2 0.061 kg
Residus:
- embalatge: re150101 Envasos de paper i cartró; rendiment 0.072 kg
