# Unitat aigua-aigua, bomba de calor geotèrmica, per a refrigeració

- Propietat de l'arxiu: CYPE Ingenieros S.A.
- Format: FIEBDC-3/2016
- Programa: Generador de preus de la construcció. CYPE Ingenieros, S.A.
- Data: 05/07/2024
- Divisa: EUR
- Costos indirectes: 3 %
- IVA: 21 %

## I Instal·lacions

### IC Calefacció, refrigeració, climatització i A.C.S.

#### ICV Unitats centralitzades per a calefacció, refrigeració, climatització i A.C.S.

**ICV205** U Unitat aigua-aigua, bomba de calor geotèrmica, per a refrigeració.
Unitat aigua-aigua de refrigeració, geotèrmica, alimentació trifàsica a 400 V, potència calorífica nominal 40,46 kW (temperatura d'entrada de l'aigua al condensador 40°C, temperatura de sortida de l'aigua del condensador 45°C, temperatura d'entrada de l'aigua a l'evaporador 12°C, temperatura de sortida de l'aigua de l'evaporador 7°C), potència frigorífica nominal 34,5 kW (temperatura d'entrada de l'aigua a l'evaporador 12°C, temperatura de sortida de l'aigua de l'evaporador 7°C, temperatura d'entrada de l'aigua al condensador 30°C, temperatura de sortida de l'aigua del condensador 35°C) (EER 4,29), potència sonora 67 dBA, dimensions 1201x883x798 mm, pes 240 kg, per a gas R-410A, amb carrosseria i panells de xapa d'acer galvanitzat, compressors hermètics de tipus scroll, suports antivibratoris, bescanviadors de plaques soldades d'acer inoxidable AISI 316 amb aïllament tèrmic, vàlvula d'expansió termostàtica, elements de seguretat d'alta i baixa pressió del refrigerant, vàlvules de seguretat en el circuit frigorífic, sondes de temperatura, transductor de pressió, controlador de cabal d'aigua, quadre elèctric i mòdul electrònic de control. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcg020k | U | Unitat aigua-aigua de refrigeració, geotèrmica, alimentació trifàsica a 400 V, potència calorífica nominal 40,46 kW (temperatura d'entrada de l'aigua al condensador 40°C, temperatura de sortida de l'aigua del condensador 45°C, temperatura d'entrada de l'aigua a l'evaporador 12°C, temperatura de sortida de l'aigua de l'evaporador 7°C), potència frigorífica nominal 34,5 kW (temperatura d'entrada de l'aigua a l'evaporador 12°C, temperatura de sortida de l'aigua de l'evaporador 7°C, temperatura d'entrada de l'aigua al condensador 30°C, temperatura de sortida de l'aigua del condensador 35°C) (EER 4,29), potència sonora 67 dBA, dimensions 1201x883x798 mm, pes 240 kg, per a gas R-410A, amb carrosseria i panells de xapa d'acer galvanitzat, compressors hermètics de tipus scroll, suports antivibratoris, bescanviadors de plaques soldades d'acer inoxidable AISI 316 amb aïllament tèrmic, vàlvula d'expansió termostàtica, elements de seguretat d'alta i baixa pressió del refrigerant, vàlvules de seguretat en el circuit frigorífic, sondes de temperatura, transductor de pressió, controlador de cabal d'aigua, quadre elèctric i mòdul electrònic de control. (material) | 1 | 20634.6 | 20634.600 |
| mt37www050f | U | Maneguet antivibració, de goma, amb rosca de 1 1/2", per a una pressió màxima de treball de 10 bar. (material) | 4 | 44.65 | 178.600 |
| mt42www050 | U | Termòmetre bimetàl·lic, diàmetre d'esfera de 100 mm, amb presa vertical, amb beina de 1/2", escala de temperatura de 0 a 120°C. (material) | 2 | 54.7 | 109.400 |
| mt37sve010f | U | Vàlvula d'esfera de llautó niquelat per roscar de 1 1/2". (material) | 4 | 27.73 | 110.920 |
| mo005 | h | Oficial 1ª instal·lador de climatització. (mà d'obra) | 17.983 | 29.34 | 527.621 |
| mo104 | h | Ajudant instal·lador de climatització. (mà d'obra) | 17.983 | 25.25 | 454.071 |
| % | % | Costos directes complementaris | 2 % | 22015.212 | 440.304 |
|  |  | Costos directes |  |  | 22455.516 |

## Recursos

**mt42bcg020k** U Unitat aigua-aigua de refrigeració
Dades tècniques: Cost energètic 10460.804 MJ; Emissió de CO2 616.517 kg
Residus:
- embalatge: re150101 Envasos de paper i cartró. (component de residu); rendiment 3.263 kg; Codi LER 15 01 01; Massa de l'element 1 kg; Volum 0.001333 m3
- embalatge: re170201 Fusta. (component de residu); rendiment 0.74 kg; Codi LER 17 02 01; Massa de l'element 1 kg; Volum 0.000909 m3

**mt37www050f** U Maneguet antivibració, de goma, amb rosca de 1 1/2", per a una pressió màxima de treball de 10 bar
Dades tècniques: Cost energètic 218.117 MJ; Emissió de CO2 19.384 kg
Residus:
- embalatge: re150101 Envasos de paper i cartró; rendiment 0.072 kg

**mt37sve010f** U Vàlvula d'esfera de llautó niquelat per roscar de 1 1/2"
Dades tècniques: Cost energètic 1546.199 MJ; Emissió de CO2 103.901 kg
Residus:
- embalatge: re150101 Envasos de paper i cartró; rendiment 0.072 kg
