# Circuit de recàrrega de vehicles elèctrics, individual, en garatge d'edifici plurifamiliar

- Propietat de l'arxiu: CYPE Ingenieros S.A.
- Format: FIEBDC-3/2016
- Programa: Generador de preus de la construcció. CYPE Ingenieros, S.A.
- Data: 25/01/2025
- Divisa: EUR
- Costos indirectes: 3 %
- IVA: 21 %

## I Instal·lacions

### IE Elèctriques

#### IEI Instal·lacions interiors

**IEI021** U Circuit de recàrrega de vehicles elèctrics, individual, en garatge d'edifici plurifamiliar.
Circuit monofàsic de recàrrega de vehicles elèctrics, individual, en garatge d'edifici plurifamiliar, de 50 m de longitud, per connectar la centralització de comptadors o la caixa de protecció i mesura amb l'estació de recàrrega de vehicles elèctrics de cada usuari, format per cables unipolars amb conductors de coure, H07Z1-K (AS) B2ca-s1a,d1,a1 3G6 mm², sent la seva tensió assignada de 450/750 V, sota tub protector de PVC rígid, blindat, endollable, de color gris RAL 7035, amb IP44, resistència a la compressió 1250 N, resistència a l'impacte 6 joules, de 20 mm de diàmetre. Instal·lació en superfície. Inclús accessoris i elements de subjecció.
Criteri de valoració econòmica: El preu no inclou l'estació de recàrrega de vehicles elèctrics.
Inclou: Replanteig i traçat. Col·locació i fixació del tub. Estesa de cables. Connexionat. Comprovació del seu correcte funcionament.
Criteri d'amidament de projecte: Nombre d'unitats previstes, segons documentació gràfica de Projecte.
Criteri de mesura d'obra: Es mesurarà el nombre d'unitats realment executades segons especificacions de Projecte.

| Codi | Ut | Descripció | Rendiment | Preu | Import |
|---|---|---|---|---|---|
| mt35aia220b | m | Tub rígid de PVC, endollable, corbable en calent, de color gris RAL 7035, de 20 mm de diàmetre nominal, per a canalització fixa en superfície. Resistència a la compressió 1250 N, resistència a l'impacte 6 joules, temperatura de treball -15°C fins 90°C, amb grau de protecció IP44 segons UNE 20324, propietats elèctriques: aïllant, no propagador de la flama. Segons UNE-EN 61386-1 i UNE-EN 61386-22. Inclús abraçadores, elements de subjecció i accessoris (corbes, maneguets, tes, colzes i corbes flexibles). (material) | 50 | 2.81 | 140.500 |
| mt35cun020d | m | Cable unipolar H07Z1-K (AS), sent la seva tensió assignada de 450/750 V, reacció al foc classe B2ca-s1a,d1,a1 segons UNE-EN 50575, amb conductor multifilar de coure classe 5 (-K) de 6 mm² de secció, amb aïllament de compost termoplàstic a força de poliolefina lliure de halògens amb baixa emissió de fums i gasos corrosius (Z1). Segons UNE 211025. (material) | 150 | 1.58 | 237.000 |
| mo003 | h | Oficial 1ª electricista. (mà d'obra) | 3.297 | 30.63 | 100.987 |
| mo102 | h | Ajudant electricista. (mà d'obra) | 3.897 | 26.36 | 102.725 |
| % | % | Costos directes complementaris | 2 % | 581.212 | 11.624 |
|  |  | Costos directes |  |  | 592.836 |

Residus:
- col·locació: mt35aia220b; factor de residu 0.0275027
- col·locació: mt35cun020d; factor de residu 0.0156615

## Recursos

**mt35aia220b** m Tub rígid de PVC
Dades tècniques: Cost energètic 18.117 MJ; Emissió de CO2 0.899 kg; Codi LER 17 02 03; Massa de l'element 0.187 kg; Volum 0.000312 m3

**mt35cun020d** m Cable unipolar H07Z1-K (AS)
Dades tècniques: Cost energètic 8.577 MJ; Emissió de CO2 0.532 kg; Codi LER 17 04 11; Massa de l'element 0.065 kg; Volum 0.000043 m3
Residus:
- embalatge: re150101 Envasos de paper i cartró. (component de residu); rendiment 0.067 kg; Codi LER 15 01 01; Massa de l'element 1 kg; Volum 0.001333 m3
