# Sensor de fums Z-Wave. Instal·lació en superfície

- Propietat de l'arxiu: CYPE Ingenieros S.A.
- Format: FIEBDC-3/2016
- Programa: Generador de preus de la construcció. CYPE Ingenieros, S.A.
- Data: 01/10/2024
- Divisa: EUR
- Costos indirectes: 3 %
- IVA: 21 %

## I Instal·lacions

### IM Domòtiques i immòtiques

#### IMZ Components del sistema Z-Wave

**IMZ140** U Sensor de fums Z-Wave. Instal·lació en superfície.
Sensor de fums amb sirena electrònica amb senyal òptica i acústica, de superfície, Z-Wave Plus, de 106 mm de diàmetre i 35 mm d'altura, color blanc, freqüència de funcionament 868,42 MHz, pressió acústica de 85 dBA a 3 m de distància, grau de protecció IP20, alimentació a piles amb possibilitat d'alimentació per cable, amb base suport. Instal·lació en superfície. Inclús elements de fixació.
Inclou: Col·locació. Muntatge, connexionat i comprovació del seu correcte funcionament.
Criteri d'amidament de projecte: Nombre d'unitats previstes, segons documentació gràfica de Projecte.
Criteri de mesura d'obra: Es mesurarà el nombre d'unitats realment executades segons especificacions de Projecte.

| Codi | Ut | Descripció | Rendiment | Preu | Import |
|---|---|---|---|---|---|
| mt35dzs040a | U | Sensor de fums amb sirena electrònica amb senyal òptica i acústica, de superfície, Z-Wave Plus, de 106 mm de diàmetre i 35 mm d'altura, color blanc, freqüència de funcionament 868,42 MHz, pressió acústica de 85 dBA a 3 m de distància, grau de protecció IP20, alimentació a piles amb possibilitat d'alimentació per cable, amb base suport, segons UNE-EN 14604, amb elements de fixació. (material) | 1 | 68.15 | 68.150 |
| mo123 | h | Especialista en la posada en marxa d'instal·lacions. (mà d'obra) | 0.42 | 43.21 | 18.148 |
| % | % | Costos directes complementaris | 2 % | 86.298 | 1.726 |
|  |  | Costos directes |  |  | 88.024 |
