# Sensor d'inundació Z-Wave. Instal·lació en superfície

- Propietat de l'arxiu: CYPE Ingenieros S.A.
- Format: FIEBDC-3/2016
- Programa: Generador de preus de la construcció. CYPE Ingenieros, S.A.
- Data: 01/10/2024
- Divisa: EUR
- Costos indirectes: 3 %
- IVA: 21 %

## I Instal·lacions

### IM Domòtiques i immòtiques

#### IMZ Components del sistema Z-Wave

**IMZ160** U Sensor d'inundació Z-Wave. Instal·lació en superfície.
Sensor d'inundació amb brunzidor i sonda de detecció de fuites d'aigua, de superfície, Z-Wave Plus, de 66 mm de diàmetre i 25 mm d'altura, color blanc, freqüència de funcionament 868,42 MHz, grau de protecció IP44, alimentació a piles, amb leds que indiquen l'estat de funcionament. Instal·lació en superfície. Inclús elements de fixació.
Inclou: Col·locació. Muntatge, connexionat i comprovació del seu correcte funcionament.
Criteri d'amidament de projecte: Nombre d'unitats previstes, segons documentació gràfica de Projecte.
Criteri de mesura d'obra: Es mesurarà el nombre d'unitats realment executades segons especificacions de Projecte.

| Codi | Ut | Descripció | Rendiment | Preu | Import |
|---|---|---|---|---|---|
| mt35dzs060a | U | Sensor d'inundació amb brunzidor i sonda de detecció de fuites d'aigua, de superfície, Z-Wave Plus, de 66 mm de diàmetre i 25 mm d'altura, color blanc, freqüència de funcionament 868,42 MHz, grau de protecció IP44, alimentació a piles, amb leds que indiquen l'estat de funcionament, amb elements de fixació. (material) | 1 | 38.99 | 38.990 |
| mo123 | h | Especialista en la posada en marxa d'instal·lacions. (mà d'obra) | 0.42 | 43.21 | 18.148 |
| % | % | Costos directes complementaris | 2 % | 57.138 | 1.143 |
|  |  | Costos directes |  |  | 58.281 |
