# Conducte per a la captació del radó

- Propietat de l'arxiu: CYPE Ingenieros S.A.
- Format: FIEBDC-3/2016
- Programa: Generador de preus de la construcció. CYPE Ingenieros, S.A.
- Data: 01/10/2024
- Divisa: EUR
- Costos indirectes: 3 %
- IVA: 21 %

## I Instal·lacions

### IN Protecció enfront del radó

#### IND Despressurització del terreny

**IND020** m Conducte per a la captació del radó.
Conducte per a la captació del radó, format per tub corrugat de polietilè d'alta densitat (PEAD/HDPE) color negre, de 110 mm de diàmetre nominal, amb perforat total a 360° a la vall del corrugat.
Criteri de valoració econòmica: El preu no inclou l'excavació ni el reompliment posterior.
Inclou: Replanteig i traçat del conducte. Connexionat i comprovació del seu correcte funcionament.
Criteri d'amidament de projecte: Longitud mesurada segons documentació gràfica de Projecte.
Criteri de mesura d'obra: Es mesurarà la longitud realment executada segons especificacions de Projecte.

| Codi | Ut | Descripció | Rendiment | Preu | Import |
|---|---|---|---|---|---|
| mt41tcr010a | m | Tub corrugat de polietilè d'alta densitat (PEAD/HDPE) color negre, de 110 mm de diàmetre nominal, amb perforat total a 360° a la vall del corrugat, subministrat en rotllos de 50 m, per a la captació del radó. (material) | 1.02 | 6.24 | 6.365 |
| mo011 | h | Oficial 1ª muntador. (mà d'obra) | 0.06 | 29.34 | 1.760 |
| mo080 | h | Ajudant muntador. (mà d'obra) | 0.06 | 25.28 | 1.517 |
| % | % | Costos directes complementaris | 2 % | 9.642 | 0.193 |
|  |  | Costos directes |  |  | 9.835 |
