# Presa d'aire exterior

- Propietat de l'arxiu: CYPE Ingenieros S.A.
- Format: FIEBDC-3/2016
- Programa: Generador de preus de la construcció. CYPE Ingenieros, S.A.
- Data: 01/10/2024
- Divisa: EUR
- Costos indirectes: 3 %
- IVA: 21 %

## I Instal·lacions

### IV Ventilació

#### IVU Ventilació geotèrmica: pous canadencs

**IVU010** U Presa d'aire exterior.
Presa d'aire exterior, d'acer galvanitzat, de 300x300x800 mm, amb connexió per a conducte de 200 mm de diàmetre, filtre ISO Coarse 65% (G4), reixeta i barret amb frontisses per accedir al filtre.
Inclou: Col·locació i fixació. Connexionat.
Criteri d'amidament de projecte: Nombre d'unitats previstes, segons documentació gràfica de Projecte.
Criteri de mesura d'obra: Es mesurarà el nombre d'unitats realment executades segons especificacions de Projecte.

| Codi | Ut | Descripció | Rendiment | Preu | Import |
|---|---|---|---|---|---|
| mt42vgg010a | U | Presa d'aire exterior, d'acer galvanitzat, de 300x300x800 mm, amb connexió per a conducte de 200 mm de diàmetre, filtre ISO Coarse 65% (G4), reixeta i barret amb frontisses per accedir al filtre. (material) | 1 | 782.71 | 782.710 |
| mo011 | h | Oficial 1ª muntador. (mà d'obra) | 0.36 | 29.34 | 10.562 |
| mo080 | h | Ajudant muntador. (mà d'obra) | 0.36 | 25.28 | 9.101 |
| % | % | Costos directes complementaris | 2 % | 802.373 | 16.047 |
|  |  | Costos directes |  |  | 818.420 |
