# Purgador de condensats

- Propietat de l'arxiu: CYPE Ingenieros S.A.
- Format: FIEBDC-3/2016
- Programa: Generador de preus de la construcció. CYPE Ingenieros, S.A.
- Data: 05/07/2024
- Divisa: EUR
- Costos indirectes: 3 %
- IVA: 21 %

## I Instal·lacions

### IX Aire comprimit i gasos medicinals

#### IXW Elements

**IXW040** U Purgador de condensats.
Purgador de condensats amb temporitzador regulable, de llautó de 1/4" de diàmetre, pressió màxima de treball 16 bar, temps d'obertura entre 0,5 i 10, temps de tancament entre 0,5 i 45 minuts, per a alimentació monofàsica a 230 V i 50 Hz de freqüència.
Inclou: Col·locació. Connexionat i comprovació del seu correcte funcionament.
Criteri d'amidament de projecte: Nombre d'unitats previstes, segons documentació gràfica de Projecte.
Criteri de mesura d'obra: Es mesurarà el nombre d'unitats realment executades segons especificacions de Projecte.

| Codi | Ut | Descripció | Rendiment | Preu | Import |
|---|---|---|---|---|---|
| mt43pac010a | U | Purgador de condensats amb temporitzador regulable, de llautó de 1/4" de diàmetre, pressió màxima de treball 16 bar, temps d'obertura entre 0,5 i 10, temps de tancament entre 0,5 i 45 minuts, per a alimentació monofàsica a 230 V i 50 Hz de freqüència. (material) | 1 | 204.75 | 204.750 |
| mo008 | h | Oficial 1ª lampista. (mà d'obra) | 0.24 | 29.34 | 7.042 |
| mo107 | h | Ajudant lampista. (mà d'obra) | 0.24 | 25.25 | 6.060 |
| % | % | Costos directes complementaris | 2 % | 217.852 | 4.357 |
|  |  | Costos directes |  |  | 222.209 |
