# Porta seccional per a garatge, de fusta

- Propietat de l'arxiu: CYPE Ingenieros S.A.
- Format: FIEBDC-3/2016
- Programa: Generador de preus de la construcció. CYPE Ingenieros, S.A.
- Data: 06/06/2025
- Divisa: EUR
- Costos indirectes: 3 %
- IVA: 21 %

## L Fusteria, manyeria, vidres i proteccions solars

### LG Portes de garatge

#### LGM De fusta

**LGM030** U Porta seccional per a garatge, de fusta.
Porta seccional per a garatge, formada per panell amb plafons de fusta massissa, 250x210 cm, amb obertura manual.
Inclou: Col·locació i fixació dels perfils guia. Introducció del panell en les guies. Col·locació i fixació de l'eix als paliers. Tensat de la molla. Fixació del panell al tambor. Muntatge del sistema d'obertura. Muntatge del sistema d'accionament. Repàs i greixatge de mecanismes i guies. Realització de proves de servei.
Criteri d'amidament de projecte: Nombre d'unitats previstes, segons documentació gràfica de Projecte.
Criteri de mesura d'obra: Es mesurarà el nombre d'unitats realment executades segons especificacions de Projecte.

| Codi | Ut | Descripció | Rendiment | Preu | Import |
|---|---|---|---|---|---|
| mt26pgs020m | U | Porta seccional per a garatge, formada per panell amb plafons de fusta massissa, 250x210 cm, caixa recollidora folrada, torn, motlles de torsió, politges, guies, accessoris i pany central amb clau de seguretat. Segons UNE-EN 13241. (material) | 1 | 1863.59 | 1863.590 |
| mo020 | h | Oficial 1ª construcció. (mà d'obra) | 0.604 | 29.67 | 17.921 |
| mo113 | h | Peó ordinari construcció. (mà d'obra) | 0.604 | 24.86 | 15.015 |
| mo018 | h | Oficial 1ª serraller. (mà d'obra) | 1.41 | 30.13 | 42.483 |
| mo059 | h | Ajudant serraller. (mà d'obra) | 1.41 | 26.48 | 37.337 |
| % | % | Costos directes complementaris | 2 % | 1976.346 | 39.527 |
|  |  | Costos directes |  |  | 2015.873 |

## Recursos

**mt26pgs020m** U Porta seccional per a garatge
Dades tècniques: Cost energètic 35.941 MJ; Emissió de CO2 1.712 kg
Residus:
- embalatge: re170203 Plàstic. (component de residu); rendiment 0.237 kg; Codi LER 17 02 03; Massa de l'element 1 kg; Volum 0.001667 m3
- embalatge: re170604 Materials d'aïllament diferents dels especificats en els codis 17 06 01 i 17 06 03. (component de residu); rendiment 0.246 kg; Codi LER 17 06 04; Massa de l'element 1 kg; Volum 0.001667 m3
