# Porta interior abatible, d'acer galvanitzat

- Propietat de l'arxiu: CYPE Ingenieros S.A.
- Format: FIEBDC-3/2016
- Programa: Generador de preus de la construcció. CYPE Ingenieros, S.A.
- Data: 28/10/2025
- Divisa: EUR
- Costos indirectes: 3 %
- IVA: 21 %

## L Fusteria, manyeria, vidres i proteccions solars

### LP Portes interiors

#### LPA D'acer

**LPA010** U Porta interior abatible, d'acer galvanitzat.
Porta interior abatible d'una fulla de 38 mm d'espessor, 700x1945 mm de llum i altura de pas, acabat galvanitzat formada per dues xapes d'acer galvanitzat de 0,5 mm d'espessor amb reixetes de ventilació encunyades en la part superior i inferior, plegades, acoblades i muntades, amb cambra intermèdia replena de poliuretà, sobre marc d'acer galvanitzat de 1 mm d'espessor, sense bastiment de base. Inclús patilles d'ancoratge per a la fixació del bastiment al parament.
Criteri de valoració econòmica: El preu no inclou el rebut en obra de la fusteria.
Inclou: Marcat de punts de fixació i aplomat del marc. Fixació del marc al parament. Col·locació de la fulla. Col·locació de ferraments de tancament i accessoris. Ajustament final. Realització de proves de servei.
Criteri d'amidament de projecte: Nombre d'unitats previstes, segons documentació gràfica de Projecte.
Criteri de mesura d'obra: Es mesurarà el nombre d'unitats realment executades segons especificacions de Projecte.

| Codi | Ut | Descripció | Rendiment | Preu | Import |
|---|---|---|---|---|---|
| mt26ppa010dd | U | Porta interior abatible d'una fulla de 38 mm d'espessor, 700x1945 mm de llum i altura de pas, acabat galvanitzat formada per dues xapes d'acer galvanitzat de 0,5 mm d'espessor amb reixetes de ventilació encunyades en la part superior i inferior, de 200x250 mm cada una, plegades, acoblades i muntades, amb cambra intermèdia replena de poliuretà, sobre marc d'acer galvanitzat de 1 mm d'espessor amb patilles d'ancoratge a obra, amb frontisses soldades al marc i reblades a la fulla, ferradura embotida de tancament a un punt, cilindre de llautó amb clau, escuts i manovelles de niló color negre. (material) | 1 | 80.17 | 80.170 |
| mo018 | h | Oficial 1ª serraller. (mà d'obra) | 0.24 | 30.13 | 7.231 |
| mo059 | h | Ajudant serraller. (mà d'obra) | 0.24 | 26.48 | 6.355 |
| % | % | Costos directes complementaris | 2 % | 93.756 | 1.875 |
|  |  | Costos directes |  |  | 95.631 |

## Recursos

**mt26ppa010dd** U Porta interior abatible d'una fulla de 38 mm d'espessor
Dades tècniques: Cost energètic 771.865 MJ; Emissió de CO2 58.755 kg
Residus:
- embalatge: re170203 Plàstic. (component de residu); rendiment 0.103 kg; Codi LER 17 02 03; Massa de l'element 1 kg; Volum 0.001667 m3
- embalatge: re170604 Materials d'aïllament diferents dels especificats en els codis 17 06 01 i 17 06 03. (component de residu); rendiment 0.023 kg; Codi LER 17 06 04; Massa de l'element 1 kg; Volum 0.001667 m3
