# Porta interior abatible, de fusta

- Propietat de l'arxiu: CYPE Ingenieros S.A.
- Format: FIEBDC-3/2016
- Programa: Generador de preus de la construcció. CYPE Ingenieros, S.A.
- Data: 06/06/2025
- Divisa: EUR
- Costos indirectes: 3 %
- IVA: 21 %

## L Fusteria, manyeria, vidres i proteccions solars

### LP Portes interiors

#### LPM De fusta

**LPM010** U Porta interior abatible, de fusta.
Porta interior abatible, cega, d'una fulla de 203x82,5x3,5 cm, de tauler aglomerat, xapat amb pi país, envernissada en taller, amb plafons de forma recta; bastiment de base de pi país de 90x35 mm; galzes de MDF, amb rexapat de fusta, de pi país de 90x20 mm; tapajunts de MDF, amb rexapat de fusta, de pi país de 70x10 mm en ambdues cares. Inclús, frontisses, ferraments de penjar, de tanca i manovella sobre escut llarg de llautó, color negre, acabat brillant, sèrie bàsica.
Inclou: Presentació de la porta. Col·locació dels ferraments de penjar. Col·locació de la fulla. Col·locació dels ferraments de tancament. Col·locació d'accessoris. Ajustament final. Realització de proves de servei.
Criteri d'amidament de projecte: Nombre d'unitats previstes, segons documentació gràfica de Projecte.
Criteri de mesura d'obra: Es mesurarà el nombre d'unitats realment executades segons especificacions de Projecte.

| Codi | Ut | Descripció | Rendiment | Preu | Import |
|---|---|---|---|---|---|
| mt22aap011ja | U | Bastiment de base de fusta de pi, 90x35 mm, per porta d'una fulla, amb elements de fixació. (material) | 1 | 17.39 | 17.390 |
| mt22aga010bbg | m | Galze de MDF, amb rexapat de fusta, pi país, 90x20 mm, envernissat en taller. (material) | 5.1 | 3.71 | 18.921 |
| mt22pxg020abb | U | Porta interior cega, de tauler aglomerat, xapat amb pi país, envernissada en taller, amb plafons de forma recta, de 203x82,5x3,5 cm. Segons UNE 56803. (material) | 1 | 125.37 | 125.370 |
| mt22ata010abf | m | Tapajuntes de MDF, amb rexapat de fusta, pi país, 70x10 mm, envernissat en taller. (material) | 10.4 | 1.61 | 16.744 |
| mt23ibl010jb | U | Pomel·la de 100x58 mm, amb acabat, de llautó, acabat brillant, per a porta de pas interior. (material) | 3 | 0.81 | 2.430 |
| mt23ppb031 | U | Cargol de llautó 21/35 mm. (material) | 18 | 0.07 | 1.260 |
| mt23ppb200 | U | Pany d'embotir, front, accessoris i cargols de lligat, per a porta de pas interior, segons UNE-EN 12209. (material) | 1 | 12.42 | 12.420 |
| mt23hbl010aa | U | Joc de manovella i escut llarg de llautó, color negre, acabat brillant, sèrie bàsica, per a porta interior. (material) | 1 | 8.94 | 8.940 |
| mo017 | h | Oficial 1ª fuster. (mà d'obra) | 1.079 | 30.19 | 32.575 |
| mo058 | h | Ajudant fuster. (mà d'obra) | 1.079 | 26.6 | 28.701 |
| % | % | Costos directes complementaris | 2 % | 264.751 | 5.295 |
|  |  | Costos directes |  |  | 270.046 |

Residus:
- col·locació: mt22aap011ja Bastiment de base de fusta de pi, 90x35 mm, per porta d'una fulla, amb elements de fixació; factor de residu 0.014
- col·locació: mt22aga010bbg Galze de MDF, amb rexapat de fusta, pi país, 90x20 mm, envernissat en taller; factor de residu 0.0112967
- col·locació: mt22pxg020abb; factor de residu 0.00270743
- col·locació: mt22ata010abf Tapajuntes de MDF, amb rexapat de fusta, pi país, 70x10 mm, envernissat en taller; factor de residu 0.0125
- col·locació: mt23ppb031 Cargol de llautó 21/35 mm; factor de residu 0.01

## Recursos

**mt22aap011ja** U Bastiment de base de fusta de pi, 90x35 mm, per porta d'una fulla, amb elements de fixació
Dades tècniques: Cost energètic 710.242 MJ; Emissió de CO2 -10.871 kg; Codi LER 17 02 01; Massa de l'element 8.4 kg; Volum 0.007636 m3
Residus:
- embalatge: re170203 Plàstic. (component de residu); rendiment 0.08 kg; Codi LER 17 02 03; Massa de l'element 1 kg; Volum 0.001667 m3

**mt22aga010bbg** m Galze de MDF, amb rexapat de fusta, pi país, 90x20 mm, envernissat en taller
Dades tècniques: Cost energètic 26.735 MJ; Emissió de CO2 0.046 kg; Codi LER 17 02 01; Massa de l'element 0.92 kg; Volum 0.000836 m3

**mt22pxg020abb** U Porta interior cega
Dades tècniques: Cost energètic 1513.500 MJ; Emissió de CO2 35.158 kg; Codi LER 17 02 01; Massa de l'element 37.287 kg; Volum 0.033897 m3
Residus:
- embalatge: re150101 Envasos de paper i cartró. (component de residu); rendiment 0.253 kg; Codi LER 15 01 01; Massa de l'element 1 kg; Volum 0.001333 m3
- embalatge: re170203 Plàstic; rendiment 0.126 kg
- embalatge: re170604 Materials d'aïllament diferents dels especificats en els codis 17 06 01 i 17 06 03. (component de residu); rendiment 0.013 kg; Codi LER 17 06 04; Massa de l'element 1 kg; Volum 0.001667 m3

**mt22ata010abf** m Tapajuntes de MDF, amb rexapat de fusta, pi país, 70x10 mm, envernissat en taller
Dades tècniques: Cost energètic 11.624 MJ; Emissió de CO2 0.020 kg; Codi LER 17 02 01; Massa de l'element 0.4 kg; Volum 0.000364 m3

**mt23ppb031** U Cargol de llautó 21/35 mm
Dades tècniques: Cost energètic 1.266 MJ; Emissió de CO2 0.086 kg; Codi LER 17 04 01; Massa de l'element 0.0072 kg; Volum 0.000005 m3
Residus:
- embalatge: re150101 Envasos de paper i cartró; rendiment 0.001 kg

**mt23hbl010aa** U Joc de manovella i escut llarg de llautó, color negre, acabat brillant, sèrie bàsica, per a porta interior
Dades tècniques: Cost energètic 19.366 MJ; Emissió de CO2 1.359 kg
Residus:
- embalatge: re150101 Envasos de paper i cartró; rendiment 0.072 kg
