# Persiana enrotllable amb calaix (monoblock)

- Propietat de l'arxiu: CYPE Ingenieros S.A.
- Format: FIEBDC-3/2016
- Programa: Generador de preus de la construcció. CYPE Ingenieros, S.A.
- Data: 28/10/2025
- Divisa: EUR
- Costos indirectes: 3 %
- IVA: 21 %

## L Fusteria, manyeria, vidres i proteccions solars

### LS Proteccions solars

#### LSP Persianes enrotllables

**LSP020** m² Persiana enrotllable amb calaix (monoblock).
Persiana enrotllable de lamel·les de PVC de 37 mm d'altura, enfilades amb anelles de xapa o amb filferro d'acer galvanitzat, amb calaix bàsic (monoblock), equipada amb eix, discos, càpsules i tots els seus accessoris, amb accionament manual amb cinta i recollidor.
Inclou: Replanteig i anivellació del calaix de persiana sobre la fusteria. Fixació del calaix mitjançant cargolat.
Criteri d'amidament de projecte: Superfície del buit a tancar, mesurada segons documentació gràfica de Projecte.
Criteri de mesura d'obra: Es mesurarà, amb les dimensions del buit, la superfície realment executada segons especificacions de Projecte.

| Codi | Ut | Descripció | Rendiment | Preu | Import |
|---|---|---|---|---|---|
| mt25pco015aaaa | m² | Persiana enrotllable de lamel·les de PVC, de 37 mm d'altura, color blanc, equipada amb eix, discos, càpsules i tots els seus accessoris, amb cinta i recollidor per a accionament manual, en fusteria d'alumini o de PVC, inclús calaix incorporat (monoblock), de 166x170 mm, de PVC acabat estàndard, amb permeabilitat a l'aire classe 3, segons UNE-EN 12207 i transmitància tèrmica major de 2,2 W/(m²K). Segons UNE-EN 13659. (material) | 1.05 | 56.65 | 59.483 |
| mo011 | h | Oficial 1ª muntador. (mà d'obra) | 0.264 | 30.63 | 8.086 |
| mo080 | h | Ajudant muntador. (mà d'obra) | 0.264 | 26.39 | 6.967 |
| % | % | Costos directes complementaris | 2 % | 74.536 | 1.491 |
|  |  | Costos directes |  |  | 76.027 |

## Recursos

**mt25pco015aaaa** m² Persiana enrotllable de lamel·les de PVC
Dades tècniques: Cost energètic 113.987 MJ; Emissió de CO2 8.739 kg
Residus:
- embalatge: re170203 Plàstic. (component de residu); rendiment 0.065 kg; Codi LER 17 02 03; Massa de l'element 1 kg; Volum 0.001667 m3
- embalatge: re170604 Materials d'aïllament diferents dels especificats en els codis 17 06 01 i 17 06 03. (component de residu); rendiment 0.013 kg; Codi LER 17 06 04; Massa de l'element 1 kg; Volum 0.001667 m3
