# Porta abatible de vidre trempat

- Propietat de l'arxiu: CYPE Ingenieros S.A.
- Format: FIEBDC-3/2016
- Programa: Generador de preus de la construcció. CYPE Ingenieros, S.A.
- Data: 13/06/2024
- Divisa: EUR
- Costos indirectes: 3 %
- IVA: 21 %

## L Fusteria, manyeria, vidres i proteccions solars

### LV Vidres

#### LVT Temperats

**LVT015** U Porta abatible de vidre trempat.
Porta abatible de vidre trempat de color, de 2190x896 mm i de 10 mm d'espessor, classificació de prestacions 1C1. Inclús kit de ferramentes, d'acer inoxidable AISI 304.
Inclou: Col·locació de les ferramentes. Col·locació de la porta. Senyalització de les fulles.
Criteri d'amidament de projecte: Nombre d'unitats previstes, segons documentació gràfica de Projecte.
Criteri de mesura d'obra: Es mesurarà el nombre d'unitats realment executades segons especificacions de Projecte.

| Codi | Ut | Descripció | Rendiment | Preu | Import |
|---|---|---|---|---|---|
| mt21vtp030h | U | Porta abatible de vidre trempat de color, de 2190x896 mm i de 10 mm d'espessor, classificació de prestacions 1C1. (material) | 1 | 116.89 | 116.890 |
| mt21vts050 | U | Kit de ferramentes d'acer inoxidable AISI 304, format per pomel·les i punts de gir. (material) | 1 | 61.89 | 61.890 |
| mo055 | h | Oficial 1ª vidrier. (mà d'obra) | 10.79 | 28.33 | 305.681 |
| % | % | Costos directes complementaris | 2 % | 484.461 | 9.689 |
|  |  | Costos directes |  |  | 494.150 |

Residus:
- col·locació: mt21vts050 Kit de ferramentes d'acer inoxidable AISI 304, format per pomel·les i punts de gir; factor de residu 0.00450027

## Recursos

**mt21vtp030h** U Porta abatible de vidre trempat de color, de 2190x896 mm i de 10 mm d'espessor, classificació de prestacions 1C1
Dades tècniques: Cost energètic 750.072 MJ; Emissió de CO2 55.755 kg
Residus:
- embalatge: re170203 Plàstic. (component de residu); rendiment 0.144 kg; Codi LER 17 02 03; Massa de l'element 1 kg; Volum 0.001667 m3
- embalatge: re170604 Materials d'aïllament diferents dels especificats en els codis 17 06 01 i 17 06 03. (component de residu); rendiment 0.03 kg; Codi LER 17 06 04; Massa de l'element 1 kg; Volum 0.001667 m3

**mt21vts050** U Kit de ferramentes d'acer inoxidable AISI 304, format per pomel·les i punts de gir
Dades tècniques: Cost energètic 93.163 MJ; Emissió de CO2 13.317 kg; Codi LER 17 04 05; Massa de l'element 1.875 kg; Volum 0.000893 m3
Residus:
- embalatge: re170203 Plàstic; rendiment 0.04 kg
