# Tancament de vidre trempat

- Propietat de l'arxiu: CYPE Ingenieros S.A.
- Format: FIEBDC-3/2016
- Programa: Generador de preus de la construcció. CYPE Ingenieros, S.A.
- Data: 13/06/2024
- Divisa: EUR
- Costos indirectes: 3 %
- IVA: 21 %

## L Fusteria, manyeria, vidres i proteccions solars

### LV Vidres

#### LVT Temperats

**LVT020** m² Tancament de vidre trempat.
Tancament de vidre trempat, de 10 mm d'espessor, incolor, format per porta abatible de dues fulles, amb fix lateral i fix superior. Inclús perns i punts de gir per a la porta, peces de fixació dels vidres al parament i peces d'unió entre vidres, d'acer inoxidable AISI 304.
Inclou: Fixació de les peces al parament. Col·locació dels vidres fixos. Col·locació de les ferramentes. Col·locació de la porta. Segellat de junts. Senyalització de les fulles.
Criteri d'amidament de projecte: Superfície mesurada segons documentació gràfica de Projecte.
Criteri de mesura d'obra: S'amidarà la superfície realment executada segons especificacions de Projecte, sumant, per a cadascuna de les peces, la superfície resultant d'arrodonir per excés cadascuna de les seves arestes a múltiples de 30 mm.

| Codi | Ut | Descripció | Rendiment | Preu | Import |
|---|---|---|---|---|---|
| mt21vtp020a | m² | Tancament de vidre trempat, de 10 mm d'espessor, incolor, format per porta abatible de dues fulles, amb fix lateral i fix superior, inclús pomel·les i punts de gir per a la porta, peces de fixació dels vidres al parament i peces d'unió entre vidres, d'acer inoxidable AISI 304. (material) | 1 | 254.58 | 254.580 |
| mt21vva015a | U | Cartutx de 310 ml de silicona neutra, incolora, duresa Shore A aproximada de 23, segons UNE-EN ISO 868 i recuperació elàstica >=80%, segons UNE-EN ISO 7389. (material) | 0.34 | 5.77 | 1.962 |
| mo055 | h | Oficial 1ª vidrier. (mà d'obra) | 1.199 | 28.33 | 33.968 |
| mo110 | h | Ajudant vidrier. (mà d'obra) | 1.199 | 27.26 | 32.685 |
| % | % | Costos directes complementaris | 2 % | 323.195 | 6.464 |
|  |  | Costos directes |  |  | 329.659 |

Residus:
- col·locació: mt21vtp020a; factor de residu 0.0055
- col·locació: mt21vva015a; factor de residu 0.06

## Recursos

**mt21vtp020a** m² Tancament de vidre trempat
Dades tècniques: Cost energètic 374.846 MJ; Emissió de CO2 28.037 kg; Codi LER 17 02 02; Massa de l'element 25 kg; Volum 0.025 m3
Residus:
- embalatge: re170604 Materials d'aïllament diferents dels especificats en els codis 17 06 01 i 17 06 03. (component de residu); rendiment 0.016 kg; Codi LER 17 06 04; Massa de l'element 1 kg; Volum 0.001667 m3

**mt21vva015a** U Cartutx de 310 ml de silicona neutra
Dades tècniques: Cost energètic 87.088 MJ; Emissió de CO2 3.667 kg; Codi LER 17 09 04; Massa de l'element 0.45 kg; Volum 0.0003 m3
Residus:
- embalatge: re170203 Plàstic. (component de residu); rendiment 0.1 kg; Codi LER 17 02 03; Massa de l'element 1 kg; Volum 0.001667 m3
