# Bancada metàl·lica antivibració, per a suport de maquinària

- Propietat de l'arxiu: CYPE Ingenieros S.A.
- Format: FIEBDC-3/2016
- Programa: Generador de preus de la construcció. CYPE Ingenieros, S.A.
- Data: 01/10/2024
- Divisa: EUR
- Costos indirectes: 3 %
- IVA: 21 %

## N Aïllaments e impermeabilitzacions

### NC Amortiguació de vibracions

#### NCB Bancades flotants antivibració

**NCB020** U Bancada metàl·lica antivibració, per a suport de maquinària.
Bancada metàl·lica antivibració, per a suport de maquinària, de 150x100x16 cm, d'acer UNE-EN 10025 S275JR, en bigues formades por peces simples de perfils laminats en calent de les sèries IPN, IPE, HEB, HEA, HEM o UPN, acabat amb emprimació antioxidant, amb unions soldades en obra, recolzada sobre 6 amortidors metàl·lics de molla, de 195x82x127 mm, de 40 kg de càrrega mínima i 100 kg de càrrega màxima.
Criteri de valoració econòmica: El preu inclou les soldadures, els talls, les escapçadures, les peces especials, els casquets i els elements auxiliars de muntatge.
Inclou: Neteja i preparació del plànol de suport. Replanteig i marcat dels eixos. Col·locació dels amortidors. Col·locació i fixació provisional. Aplomat i anivellació. Execució de les unions soldades.
Criteri d'amidament de projecte: Nombre d'unitats previstes, segons documentació gràfica de Projecte.
Criteri de mesura d'obra: Es mesurarà el nombre d'unitats realment executades segons especificacions de Projecte.

| Codi | Ut | Descripció | Rendiment | Preu | Import |
|---|---|---|---|---|---|
| mt07ala010dab | kg | Acer laminat UNE-EN 10025 S275JR, en perfils laminats en calent, peces simples, per aplicacions estructurals, de les sèries IPN, IPE, HEB, HEA, HEM o UPN, acabat amb emprimació antioxidant. Treballat i muntat en taller, per a col·locar amb unions soldades en obra. (material) | 200 | 1.54 | 308.000 |
| mt16avg040e | U | Amortidor metàl·lic de molla, de 195x82x127 mm, de 40 kg de càrrega mínima i 100 kg de càrrega màxima, format per molla d'acer d'alta resistència acabat amb pintura epoxi color blau, cassoletes metàl·liques adherides mitjançant doble sistema de seguretat per pilons interns i massilla viscoelàstica, peça interna de polietilè i base metàl·lica en tots dos extrems amb orificis oberts, per muntar en terra, bancada o estructura. Inclús accessoris de muntatge. (material) | 6 | 7.88 | 47.280 |
| mq08sol020 | h | Equip i elements auxiliars per soldadura elèctrica. (maquinària) | 3 | 3.42 | 10.260 |
| mo047 | h | Oficial 1ª muntador d'estructura metàl·lica. (mà d'obra) | 3.597 | 28.39 | 102.119 |
| mo094 | h | Ajudant muntador d'estructura metàl·lica. (mà d'obra) | 3.597 | 25.25 | 90.824 |
| mo011 | h | Oficial 1ª muntador. (mà d'obra) | 4.316 | 29.34 | 126.631 |
| mo080 | h | Ajudant muntador. (mà d'obra) | 4.316 | 25.28 | 109.108 |
| % | % | Costos directes complementaris | 2 % | 794.222 | 15.884 |
|  |  | Costos directes |  |  | 810.106 |

Residus:
- col·locació: mt07ala010dab; factor de residu 0.0045

## Recursos

**mt07ala010dab** kg Acer laminat UNE-EN 10025 S275JR
Dades tècniques: Cost energètic 9.830 MJ; Emissió de CO2 0.510 kg; Codi LER 17 04 05; Massa de l'element 1 kg; Volum 0.000476 m3

**mt16avg040e** U Amortidor metàl·lic de molla
Dades tècniques: Cost energètic 0.964 MJ; Emissió de CO2 1.518 kg
Residus:
- embalatge: re150101 Envasos de paper i cartró. (component de residu); rendiment 1.786 kg; Codi LER 15 01 01; Massa de l'element 1 kg; Volum 0.001333 m3
