# Impermeabilització líquida de jardinera, per l'interior

- Propietat de l'arxiu: CYPE Ingenieros S.A.
- Format: FIEBDC-3/2016
- Programa: Generador de preus de la construcció. CYPE Ingenieros, S.A.
- Data: 01/10/2024
- Divisa: EUR
- Costos indirectes: 3 %
- IVA: 21 %

## N Aïllaments e impermeabilitzacions

### NL Impermeabilitzacions líquides

#### NLD Jardineres

**NLD010** m² Impermeabilització líquida de jardinera, per l'interior.
Impermeabilització líquida de jardinera, per l'interior, amb dues mans de revestiment continu elàstic impermeabilitzant, acabat setinat, color blanc, de 1,2 mm d'espessor mínim; prèvia aplicació d'una mà d'emprimació de dos components, a base de resina epoxi en dispersió aquosa, incolora, acabat setinat. Inclús geotèxtil no teixit de fibres de polièster i massilla tixòtropa, per a la resolució de punts singulars.
Inclou: Neteja i preparació de la superfície. Aplicació de l'emprimació. Resolució dels punts singulars. Aplicació de l'impermeabilitzant.
Criteri d'amidament de projecte: Superfície mesurada segons documentació gràfica de Projecte.
Criteri de mesura d'obra: Es mesurarà la superfície realment executada segons especificacions de Projecte.

| Codi | Ut | Descripció | Rendiment | Preu | Import |
|---|---|---|---|---|---|
| mt15dag500a | l | Emprimació de dos components, a base de resina epoxi en dispersió aquosa, incolora, acabat setinat, per a aplicar amb brotxa, corró o pistola. (material) | 0.2 | 34.97 | 6.994 |
| mt15dag504a | m² | Geotèxtil no teixit de fibres de polièster, de 100 g/m² de massa superficial i 0,82 mm de gruix, subministrat en rotllos de 0,2x100 m. (material) | 0.05 | 3.08 | 0.154 |
| mt15dag502a | kg | Massilla tixòtropa a base de poliuretà líquid, color gris. (material) | 0.1 | 19.52 | 1.952 |
| mt15dag501a | kg | Revestiment continu elàstic impermeabilitzant, a base de resina de poliuretà monocomponent, diòxid de titani, pigments, pigments estenedors seleccionats, acabat setinat, color blanc, antifloridura i antiverdet, amb resistència als àlcalis, per a aplicar amb brotxa, corró o pistola. (material) | 1.5 | 15.69 | 23.535 |
| mo032 | h | Oficial 1ª aplicador de productes impermeabilitzants. (mà d'obra) | 0.18 | 28.42 | 5.116 |
| mo070 | h | Ajudant aplicador de productes impermeabilitzants. (mà d'obra) | 0.18 | 25.28 | 4.550 |
| % | % | Costos directes complementaris | 2 % | 42.301 | 0.846 |
|  |  | Costos directes |  |  | 43.147 |

Residus:
- col·locació: mt15dag500a; factor de residu 0.03
- col·locació: mt15dag504a; factor de residu 0.035
- col·locació: mt15dag502a Massilla tixòtropa a base de poliuretà líquid, color gris; factor de residu 0.03
- col·locació: mt15dag501a; factor de residu 0.03

## Recursos

**mt15dag500a** l Emprimació de dos components
Dades tècniques: Cost energètic 95.746 MJ; Emissió de CO2 3.641 kg; Codi LER 17 09 04; Massa de l'element 1.1 kg; Volum 0.000733 m3
Residus:
- embalatge: re150104 Envasos metàl·lics. (component de residu); rendiment 0.064 kg; Codi LER 15 01 04; Massa de l'element 1 kg; Volum 0.001667 m3

**mt15dag504a** m² Geotèxtil no teixit de fibres de polièster
Dades tècniques: Cost energètic 7.572 MJ; Emissió de CO2 0.389 kg; Codi LER 17 06 04; Massa de l'element 0.1 kg; Volum 0.000167 m3
Residus:
- embalatge: re170203 Plàstic. (component de residu); rendiment 0.034 kg; Codi LER 17 02 03; Massa de l'element 1 kg; Volum 0.001667 m3

**mt15dag502a** kg Massilla tixòtropa a base de poliuretà líquid, color gris
Dades tècniques: Cost energètic 144.209 MJ; Emissió de CO2 7.002 kg; Codi LER 17 09 04; Massa de l'element 1 kg; Volum 0.000667 m3
Residus:
- embalatge: re150104 Envasos metàl·lics; rendiment 0.003 kg

**mt15dag501a** kg Revestiment continu elàstic impermeabilitzant
Dades tècniques: Cost energètic 94.263 MJ; Emissió de CO2 3.778 kg; Codi LER 17 09 04; Massa de l'element 1 kg; Volum 0.000667 m3
Residus:
- embalatge: re170203 Plàstic; rendiment 0.003 kg
