# Aïllament tèrmic reflectiu de fronts de forjat i pilars en façana

- Propietat de l'arxiu: CYPE Ingenieros S.A.
- Format: FIEBDC-3/2016
- Programa: Generador de preus de la construcció. CYPE Ingenieros, S.A.
- Data: 06/06/2025
- Divisa: EUR
- Costos indirectes: 3 %
- IVA: 21 %

## N Aïllaments e impermeabilitzacions

### NR Aïllaments tèrmics reflexius

#### NRJ Ponts tèrmics

**NRJ010** m² Aïllament tèrmic reflectiu de fronts de forjat i pilars en façana.
Aïllament tèrmic reflectiu de fronts de forjat i pilars embeguts en el gruix de la façana, format per complex multicapa, de 4 mm de gruix total, amb, una resistència tèrmica intrínseca (sense cambra d'aire) de 0,16 m²K/W i una conductivitat tèrmica de 0,025 W/(mK). Inclús puntes metàl·liques de cap ample per a la fixació de l'aïllant a l'estructura prèviament desencofrada i cinta autoadhesiva per closa de juntes.
Inclou: Preparació i tallat de l'aïllant. Fixació de l'aïllant a l'estructura. Segellat de junts.
Criteri d'amidament de projecte: Superfície mesurada segons documentació gràfica de Projecte.
Criteri de mesura d'obra: Es mesurarà la superfície realment executada segons especificacions de Projecte.

| Codi | Ut | Descripció | Rendiment | Preu | Import |
|---|---|---|---|---|---|
| mt16arw010cgf | m² | Complex multicapa, compost d'una capa d'escuma de polietilè i una làmina d'alumini en cadascuna de les seves cares, de 4 mm de gruix total, amb, una resistència tèrmica intrínseca (sense cambra d'aire) de 0,16 m²K/W i una conductivitat tèrmica de 0,025 W/(mK), subministrat en rotllos de 1,20x20 m. (material) | 1.05 | 6.15 | 6.458 |
| mt08var070 | kg | Puntes metàl·liques de cap ample. (material) | 0.15 | 7.9 | 1.185 |
| mt16arw100a | m | Cinta autoadhesiva, d'alumini, amb adhesiu acrílic, de 0,03 mm d'espessor i 50 mm d'amplada, per closa de juntes. (material) | 0.8 | 0.77 | 0.616 |
| mo054 | h | Oficial 1ª muntador d'aïllaments. (mà d'obra) | 0.096 | 30.63 | 2.940 |
| mo101 | h | Ajudant muntador d'aïllaments. (mà d'obra) | 0.048 | 26.39 | 1.267 |
| % | % | Costos directes complementaris | 2 % | 12.466 | 0.249 |
|  |  | Costos directes |  |  | 12.715 |

Residus:
- col·locació: mt16arw010cgf; factor de residu 0.048
- col·locació: mt08var070 Puntes metàl·liques de cap ample; factor de residu 0.0045
- col·locació: mt16arw100a Cinta autoadhesiva, d'alumini, amb adhesiu acrílic, de 0,03 mm d'espessor i 50 mm d'amplada, per closa de juntes; factor de residu 0.048

## Recursos

**mt16arw010cgf** m² Complex multicapa
Dades tècniques: Cost energètic 19.532 MJ; Emissió de CO2 1.296 kg; Codi LER 17 06 04; Massa de l'element 0.15 kg; Volum 0.00025 m3
Residus:
- embalatge: re170203 Plàstic. (component de residu); rendiment 0.024 kg; Codi LER 17 02 03; Massa de l'element 1 kg; Volum 0.001667 m3

**mt08var070** kg Puntes metàl·liques de cap ample
Dades tècniques: Cost energètic 14.060 MJ; Emissió de CO2 0.570 kg; Codi LER 17 04 05; Massa de l'element 1 kg; Volum 0.000476 m3

**mt16arw100a** m Cinta autoadhesiva, d'alumini, amb adhesiu acrílic, de 0,03 mm d'espessor i 50 mm d'amplada, per closa de juntes
Dades tècniques: Cost energètic 3.059 MJ; Emissió de CO2 0.214 kg; Codi LER 17 04 02; Massa de l'element 0.023 kg; Volum 0.000015 m3
Residus:
- embalatge: re170203 Plàstic; rendiment 0.005 kg
