# Condicionament acústic en paraments verticals, amb panells de MDF. Sistema "DECUSTIK"

- Propietat de l'arxiu: CYPE Ingenieros S.A.
- Format: FIEBDC-3/2016
- Programa: Generador de preus de la construcció. CYPE Ingenieros, S.A.
- Data: 05/07/2024
- Divisa: EUR
- Costos indirectes: 3 %
- IVA: 21 %

## N Aïllaments e impermeabilitzacions

### NT Condicionament acústic

#### NTP Paraments verticals

**NTP031** m² Condicionament acústic en paraments verticals, amb panells de MDF. Sistema "DECUSTIK".
Condicionament acústic en paraments verticals, situat a una altura major o igual a 4 m, amb panells de MDF, MICRO 05 01 "DECUSTIK", rexapat amb xapa de fusta de roure, acabat envernissat, amb vernís ignífug, de 2400x600 mm i 16 mm de gruix, de superfície ranurada i amb la cara posterior amb perforacions circulars de 10 mm de diàmetre, amb una separació de 16 mm entre perforacions en un 2,7% de la superfície i recoberta amb un vel acústic, amb mecanitzat lateral ranurat. Col·locació en obra: amb fixacions mecàniques, sobre llates de MDF de 45x40x2400 mm. Inclús cargols per a la fixació de les llates a la superfície suport.
Criteri de valoració econòmica: El preu no inclou l'aïllament a col·locar entre les llates d'empostissar.
Inclou: Neteja i preparació de la superfície suport. Col·locació del panell.
Criteri d'amidament de projecte: Nombre d'unitats previstes, segons documentació gràfica de Projecte.
Criteri de mesura d'obra: Es mesurarà el nombre d'unitats realment executades segons especificacions de Projecte.

| Codi | Ut | Descripció | Rendiment | Preu | Import |
|---|---|---|---|---|---|
| mt12pvc030e | m | Llistó de MDF, de 45x40x2400 mm, per a paret. (material) | 1.92 | 4.49 | 8.621 |
| mt07emr113dh | U | Cargol autoperforant per a fusta, de 5 mm de diàmetre i 80 mm de longitud, d'acer galvanitzat amb revestiment de crom. (material) | 4 | 0.14 | 0.560 |
| mt12dec030c | m² | Panell de MDF, MICRO 05 01 "DECUSTIK", rexapat amb xapa de fusta de roure, acabat envernissat, amb vernís ignífug de 2400x600 mm i 16 mm de gruix, de superfície ranurada i amb la cara posterior amb perforacions circulars de 10 mm de diàmetre, amb una separació de 16 mm entre perforacions en un 2,7% de la superfície i recoberta amb un vel acústic, amb mecanitzat lateral ranurat, Euroclasse B-s2, d0 de reacció al foc segons UNE-EN 13501-1. (material) | 1 | 180.97 | 180.970 |
| mt12dec031a | m | Llengüeta de MDF "DECUSTIK" de 18x2440 mm i 4 mm de gruix. (material) | 0.8 | 1.16 | 0.928 |
| mt18mva070 | l | Adhesiu, amb classe de durabilitat D3 segons UNE-EN 204. (material) | 0.05 | 3.59 | 0.180 |
| mt13eag022 | U | Clau d'acer per fixació d'elements de fusta a suport de fusta. (material) | 0.8 | 0.04 | 0.032 |
| mo054 | h | Oficial 1ª muntador d'aïllaments. (mà d'obra) | 0.396 | 29.34 | 11.619 |
| mo101 | h | Ajudant muntador d'aïllaments. (mà d'obra) | 0.066 | 25.28 | 1.668 |
| % | % | Costos directes complementaris | 2 % | 204.578 | 4.092 |
|  |  | Costos directes |  |  | 208.670 |

Residus:
- col·locació: mt12pvc030e Llistó de MDF, de 45x40x2400 mm, per a paret; factor de residu 0.0125
- col·locació: mt07emr113dh Cargol autoperforant per a fusta, de 5 mm de diàmetre i 80 mm de longitud, d'acer galvanitzat amb revestiment de crom; factor de residu 0.00484211
- col·locació: mt12dec030c; factor de residu 0.0063
- col·locació: mt12dec031a Llengüeta de MDF "DECUSTIK" de 18x2440 mm i 4 mm de gruix; factor de residu 0.0125036
- col·locació: mt18mva070 Adhesiu, amb classe de durabilitat D3 segons UNE-EN 204; factor de residu 0.06

## Recursos

**mt12pvc030e** m Llistó de MDF, de 45x40x2400 mm, per a paret
Dades tècniques: Cost energètic 43.315 MJ; Emissió de CO2 0.838 kg; Codi LER 17 02 01; Massa de l'element 1.08 kg; Volum 0.000982 m3
Residus:
- embalatge: re170203 Plàstic. (component de residu); rendiment 0.08 kg; Codi LER 17 02 03; Massa de l'element 1 kg; Volum 0.001667 m3

**mt07emr113dh** U Cargol autoperforant per a fusta, de 5 mm de diàmetre i 80 mm de longitud, d'acer galvanitzat amb revestiment de crom
Dades tècniques: Cost energètic 0.242 MJ; Emissió de CO2 0.025 kg; Codi LER 17 04 05; Massa de l'element 0.0095 kg; Volum 0.000005 m3
Residus:
- embalatge: re150101 Envasos de paper i cartró. (component de residu); rendiment 0.001 kg; Codi LER 15 01 01; Massa de l'element 1 kg; Volum 0.001333 m3

**mt12dec030c** m² Panell de MDF, MICRO 05 01 "DECUSTIK"
Dades tècniques: Cost energètic 414.919 MJ; Emissió de CO2 5.414 kg; Codi LER 17 02 01; Massa de l'element 12.5 kg; Volum 0.011364 m3
Residus:
- embalatge: re170203 Plàstic; rendiment 0.034 kg

**mt12dec031a** m Llengüeta de MDF "DECUSTIK" de 18x2440 mm i 4 mm de gruix
Dades tècniques: Cost energètic 12.262 MJ; Emissió de CO2 0.442 kg; Codi LER 17 02 01; Massa de l'element 0.137 kg; Volum 0.000125 m3
Residus:
- embalatge: re170203 Plàstic; rendiment 0.08 kg

**mt18mva070** l Adhesiu, amb classe de durabilitat D3 segons UNE-EN 204
Dades tècniques: Cost energètic 0.413 MJ; Emissió de CO2 0.021 kg; Codi LER 17 09 04; Massa de l'element 1.2 kg; Volum 0.0008 m3
Residus:
- embalatge: re150104 Envasos metàl·lics. (component de residu); rendiment 0.042 kg; Codi LER 15 01 04; Massa de l'element 1 kg; Volum 0.001667 m3
