# Panell sandvitx amb aïllament tèrmic d'origen vegetal, per a coberta plana

- Propietat de l'arxiu: CYPE Ingenieros S.A.
- Format: FIEBDC-3/2016
- Programa: Generador de preus de la construcció. CYPE Ingenieros, S.A.
- Data: 13/06/2024
- Divisa: EUR
- Costos indirectes: 3 %
- IVA: 21 %

## Q Cobertes

### QC Components de cobertes planes

#### QCN Panells i taulers

**QCN050** m² Panell sandvitx amb aïllament tèrmic d'origen vegetal, per a coberta plana.
Plafó sandvitx encadellat, compost de: cara exterior de tauler aglomerat hidròfug, de 10 mm d'espessor, nucli aïllant d'aglomerat de suro natural expandit de 100 mm d'espessor i cara interior de placa de guix laminat, de 13 mm d'espessor, de 2440x600 mm, transmitància tèrmica 0,22 W/(m²K), Euroclasse B-s1, d0 de reacció al foc, segons UNE-EN 13501-1, fixat amb cargols autoroscants de cap aixamfranat, d'acer galvanitzat, sobre estructura de fusta, amb una llum entre recolzaments de 60 cm, per a coberta plana.
Inclou: Replanteig i tall dels panells. Col·locació i fixació.
Criteri d'amidament de projecte: Superfície mesurada segons documentació gràfica de Projecte.
Criteri de mesura d'obra: Es mesurarà la superfície realment executada segons especificacions de Projecte.

| Codi | Ut | Descripció | Rendiment | Preu | Import |
|---|---|---|---|---|---|
| mt13eag040e | m² | Plafó sandvitx encadellat, compost de: cara exterior de tauler aglomerat hidròfug, de 10 mm d'espessor, nucli aïllant d'aglomerat de suro natural expandit de 100 mm d'espessor i cara interior de placa de guix laminat, de 13 mm d'espessor, de 2440x600 mm, transmitància tèrmica 0,22 W/(m²K), Euroclasse B-s1, d0 de reacció al foc, segons UNE-EN 13501-1. (material) | 1.05 | 40.35 | 42.368 |
| mt13pst100n | U | Cargol autoroscant de cap aixamfranat, d'acer galvanitzat, de 6 mm de diàmetre i 180 mm de longitud. (material) | 12 | 0.89 | 10.680 |
| mo054 | h | Oficial 1ª muntador d'aïllaments. (mà d'obra) | 0.216 | 29.34 | 6.337 |
| mo101 | h | Ajudant muntador d'aïllaments. (mà d'obra) | 0.216 | 25.28 | 5.460 |
| % | % | Costos directes complementaris | 2 % | 64.845 | 1.297 |
|  |  | Costos directes |  |  | 66.142 |

Residus:
- col·locació: mt13eag040e; factor de residu 0.006
- col·locació: mt13pst100n Cargol autoroscant de cap aixamfranat, d'acer galvanitzat, de 6 mm de diàmetre i 180 mm de longitud; factor de residu 0.00215116

## Recursos

**mt13eag040e** m² Plafó sandvitx encadellat
Dades tècniques: Cost energètic 912.516 MJ; Emissió de CO2 -10.447 kg; Codi LER 17 02 01; Massa de l'element 19.9 kg; Volum 0.018091 m3
Residus:
- embalatge: re170203 Plàstic. (component de residu); rendiment 0.032 kg; Codi LER 17 02 03; Massa de l'element 1 kg; Volum 0.001667 m3

**mt13pst100n** U Cargol autoroscant de cap aixamfranat, d'acer galvanitzat, de 6 mm de diàmetre i 180 mm de longitud
Dades tècniques: Cost energètic 0.923 MJ; Emissió de CO2 0.092 kg; Codi LER 17 04 05; Massa de l'element 0.0344 kg; Volum 0.000016 m3
Residus:
- embalatge: re150101 Envasos de paper i cartró. (component de residu); rendiment 0.002 kg; Codi LER 15 01 01; Massa de l'element 1 kg; Volum 0.001333 m3
- embalatge: re170203 Plàstic; rendiment 0.001 kg
