# Punt singular per a coberta inclinada de policarbonat cel·lular

- Propietat de l'arxiu: CYPE Ingenieros S.A.
- Format: FIEBDC-3/2016
- Programa: Generador de preus de la construcció. CYPE Ingenieros, S.A.
- Data: 13/06/2024
- Divisa: EUR
- Costos indirectes: 3 %
- IVA: 21 %

## Q Cobertes

### QU Components de cobertes inclinades i corbes

#### QUP De plaques de policarbonat

**QUP021** m Punt singular per a coberta inclinada de policarbonat cel·lular.
Trobada frontal de vessant amb parament vertical per a coberta inclinada amb una pendent major del 10%, amb perfil de recolzament d'alumini, de 1,8 mm d'espessor, 65 mm d'amplada, 120 mm d'altura i 4000 mm de longitud, amb junt de neoprè i perfil de tancament superior d'alumini, de 1,8 mm d'espessor, 60 mm d'amplada, 40 mm d'altura i 4000 mm de longitud, amb junt de neoprè. Inclús accessoris de fixació dels perfils al parament vertical i silicona neutra oxímica, per closa de juntes.
Inclou: Replanteig. Fixació del perfil de recolzament al parament vertical. Col·locació de les plaques. Fixació del perfil de tancament superior al parament vertical. Segellat de junts.
Criteri d'amidament de projecte: Longitud amidada segons documentació gràfica de Projecte, incrementada en 5 cm a cada costat.
Criteri de mesura d'obra: Es mesurarà la longitud realment executada segons especificacions de Projecte, incloent els acords en els suports.

| Codi | Ut | Descripció | Rendiment | Preu | Import |
|---|---|---|---|---|---|
| mt13lpo170a | m | Perfil de recolzament d'alumini, de 1,8 mm d'espessor, 65 mm d'amplada, 120 mm d'altura i 4000 mm de longitud, amb junt de neoprè, per a plaques planes de policarbonat cel·lular; amb accessoris de fixació. (material) | 1 | 16.91 | 16.910 |
| mt13lpo175a | m | Perfil de tancament superior d'alumini, de 1,8 mm d'espessor, 60 mm d'amplada, 40 mm d'altura i 4000 mm de longitud, amb junt de neoprè, per a plaques planes de policarbonat cel·lular; amb accessoris de fixació. (material) | 1 | 11.21 | 11.210 |
| mt22www050a | U | Cartutx de 300 ml de silicona neutra oxímica, d'elasticitat permanent i enduriment ràpid, color blanc, rang de temperatura de treball de -60 a 150°C, amb resistència als rajos UV, duresa Shore A aproximada de 22, segons UNE-EN ISO 868 i elongació a ruptura >= 800%, segons UNE-EN ISO 8339. (material) | 0.025 | 4.73 | 0.118 |
| mo051 | h | Oficial 1ª muntador de tancaments industrials. (mà d'obra) | 0.36 | 29.34 | 10.562 |
| mo098 | h | Ajudant muntador de tancaments industrials. (mà d'obra) | 0.18 | 25.28 | 4.550 |
| % | % | Costos directes complementaris | 2 % | 43.350 | 0.867 |
|  |  | Costos directes |  |  | 44.217 |

Residus:
- col·locació: mt13lpo175a; factor de residu 0.024
- col·locació: mt22www050a; factor de residu 0.06

## Recursos

**mt13lpo175a** m Perfil de tancament superior d'alumini
Dades tècniques: Cost energètic 55.631 MJ; Emissió de CO2 4.076 kg; Codi LER 17 04 02; Massa de l'element 0.49 kg; Volum 0.000327 m3
Residus:
- embalatge: re170203 Plàstic. (component de residu); rendiment 0.008 kg; Codi LER 17 02 03; Massa de l'element 1 kg; Volum 0.001667 m3

**mt22www050a** U Cartutx de 300 ml de silicona neutra oxímica
Dades tècniques: Cost energètic 61.288 MJ; Emissió de CO2 2.605 kg; Codi LER 17 09 04; Massa de l'element 0.3 kg; Volum 0.0002 m3
Residus:
- embalatge: re170203 Plàstic; rendiment 0.1 kg
