# Cobertura de safates de zinc

- Propietat de l'arxiu: CYPE Ingenieros S.A.
- Format: FIEBDC-3/2016
- Programa: Generador de preus de la construcció. CYPE Ingenieros, S.A.
- Data: 27/05/2025
- Divisa: EUR
- Costos indirectes: 3 %
- IVA: 21 %

## Q Cobertes

### QU Components de cobertes inclinades i corbes

#### QUZ De safates de zinc

**QUZ010** m² Cobertura de safates de zinc.
Cobertura de safates de zinc de 0,7 mm d'espessor i 580 mm entre eixos, acabat natural, en coberta inclinada, ventilada, amb un pendent del 5% al 7%. Sistema de fixació oculta, amb unió longitudinal de les safates mitjançant junt alçat de pestanya doble, de 25 mm d'altura i unió transversal amb ressalt, col·locades sobre làmina drenant d'estructura nodular, Delta, de polietilè d'alta densitat (PEAD/HDPE), resistència a la compressió 400 kN/m² segons UNE-EN ISO 604, espessor 0,6 mm. Inclús accessoris per a la fixació de safates de zinc entre si i al suport, accessoris per a la resolució d'unions transversals i cinta flexible de butil, adhesiva per ambdues cares, per al segellat d'estanquitat dels cavalcaments entre safates metàl·liques.
Criteri de valoració econòmica: El preu no inclou la superfície suport ni els punts singulars i les peces especials de la cobertura.
Inclou: Preparació de la superfície suport. Col·locació de la làmina drenant. Tall, preparació i col·locació de les safates. Fixació mecànica de les safates. Resolució de junts transversals i longitudinals. Segellat de junts.
Criteri d'amidament de projecte: Superfície mesurada en veritable magnitud, segons documentació gràfica de Projecte, deduint els buits de superfície major de 1 m².
Criteri de mesura d'obra: Es mesurarà, en veritable magnitud, la superfície realment executada segons especificacions de Projecte, deduint els buits de superfície major de 1 m².

| Codi | Ut | Descripció | Rendiment | Preu | Import |
|---|---|---|---|---|---|
| mt13ccz010a | m² | Safata de zinc de 0,7 mm d'espessor i 580 mm entre eixos, acabat natural, per a sistema de junt alçat de 25 mm d'altura, densitat 7200 kg/m³, segons UNE-EN 14783 i UNE-EN 501. (material) | 1.28 | 20.61 | 26.381 |
| mt14gsp020b | m² | Làmina drenant d'estructura nodular, Delta, de polietilè d'alta densitat (PEAD/HDPE), resistència a la compressió 400 kN/m² segons UNE-EN ISO 604, espessor 0,6 mm, amb nòduls de 8,6 mm d'altura, volum d'aire entre nòduls 7,9 l/m² i massa nominal 0,58 kg/m². (material) | 1.05 | 4.85 | 5.093 |
| mt13ccz100a | U | Kit d'accessoris, per a la fixació de les safates de zinc entre si i al suport, format per: patilles fixes i mòbils d'acer inoxidable AISI 304, de 0,4 mm d'espessor mínim, segons UNE-EN 10088-1 i claus d'acer galvanitzat, segons UNE-EN 10230-1. (material) | 1 | 4.85 | 4.850 |
| mt13dcp020c | m | Cinta flexible de butil, adhesiva per ambdues cares, per al segellat d'estanquitat dels cavalcaments entre safates metàl·liques. (material) | 1.05 | 2.05 | 2.153 |
| mt13ccz110a | U | Kit d'accessoris per a la resolució d'unions transversals amb ressalt de safates de zinc, en cobertes inclinades. (material) | 1 | 5.73 | 5.730 |
| mo051 | h | Oficial 1ª muntador de tancaments industrials. (mà d'obra) | 0.623 | 30.63 | 19.082 |
| mo098 | h | Ajudant muntador de tancaments industrials. (mà d'obra) | 1.247 | 26.39 | 32.908 |
| % | % | Costos directes complementaris | 2 % | 96.197 | 1.924 |
|  |  | Costos directes |  |  | 98.121 |

Residus:
- col·locació: mt13ccz010a; factor de residu 0.06
- col·locació: mt14gsp020b; factor de residu 0.07

## Recursos

**mt13ccz010a** m² Safata de zinc de 0,7 mm d'espessor i 580 mm entre eixos
Dades tècniques: Cost energètic 277.079 MJ; Emissió de CO2 17.709 kg; Codi LER 17 04 07; Massa de l'element 5.76 kg; Volum 0.00384 m3
Residus:
- embalatge: re170201 Fusta. (component de residu); rendiment 0.087 kg; Codi LER 17 02 01; Massa de l'element 1 kg; Volum 0.000909 m3
- embalatge: re170203 Plàstic. (component de residu); rendiment 0.015 kg; Codi LER 17 02 03; Massa de l'element 1 kg; Volum 0.001667 m3

**mt14gsp020b** m² Làmina drenant d'estructura nodular
Dades tècniques: Cost energètic 61.034 MJ; Emissió de CO2 3.030 kg; Codi LER 17 02 03; Massa de l'element 0.58 kg; Volum 0.000967 m3
Residus:
- embalatge: re170203 Plàstic; rendiment 0.05 kg

**mt13dcp020c** m Cinta flexible de butil
Dades tècniques: Cost energètic 7.996 MJ; Emissió de CO2 0.348 kg
