# Revestiment interior amb peces de pedra natural. Col·locació en capa gruixuda

- Propietat de l'arxiu: CYPE Ingenieros S.A.
- Format: FIEBDC-3/2016
- Programa: Generador de preus de la construcció. CYPE Ingenieros, S.A.
- Data: 13/06/2024
- Divisa: EUR
- Costos indirectes: 3 %
- IVA: 21 %

## R Revestiments i extradossats

### RA De peces rígides en paraments verticals

#### RAP De pedra natural

**RAP100** m² Revestiment interior amb peces de pedra natural. Col·locació en capa gruixuda.
Revestiment interior amb peces de granit, procedent d'Espanya, Albar, 40x40x2 cm, acabat polit. SUPORT: parament de fàbrica de peces amb buits, vertical, de fins 3 m d'altura. COL·LOCACIÓ: en capa grossa de 25 mm d'espessor amb morter de ciment M-5. REJUNTAT: amb morter de junts cimentós millorat, amb absorció d'aigua reduïda i resistència elevada a l'abrasió tipus CG 2 W A, color blanc, en junts de 3 mm d'espessor. Inclús separadors de PVC, per a junts horitzontals.
Inclou: Preparació de la superfície suport. Replanteig dels nivells, de la disposició de peces i dels junts. Tall i encaixonat de les peces. Preparació i aplicació del material de col·locació. Formació de juntes de moviment. Col·locació de les peces. Rejuntat. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt09mor010c | m³ | Morter de ciment CEM II/B-P 32,5 N tipus M-5, confeccionat en obra con 250 kg/m³ de ciment i una proporció en volum 1/6. (material) | 0.025 | 115.3 | 2.883 |
| mt18bgn010jaa | m² | Peces de granit, procedent d'Espanya, Albar, 40x40x2 cm, acabat polit, densitat 2650 kg/m³, segons UNE-EN 1936, resistència a compressió 100 MPa, segons UNE-EN 1926, resistència a flexió 11 MPa, segons UNE-EN 12372, absorció d'aigua per capil·laritat menor de 5 kg/m² min½, segons UNE-EN 1925, coeficient d'absorció d'aigua <= 0,3%, segons UNE-EN 13755, Euroclasse A1 de reacció al foc, segons Comisión 96/603/EC, càrrega de ruptura superior a 2,5 kN; segons UNE-EN 1469. (material) | 1.05 | 46.87 | 49.214 |
| mt18acc040a | U | Separadors de PVC, per a junts horitzontals a paraments de pedra natural. (material) | 8 | 0.02 | 0.160 |
| mt09mcp020dB | kg | Morter de junts cimentós millorat, amb absorció d'aigua reduïda i resistència elevada a l'abrasió, tipus CG2 W A, segons UNE-EN 13888, color blanc, per junts de 2 a 20 mm, a base d'aglomerants especials, àrids seleccionats, additius especials, fibres, resines sintètiques i pigments, amb efecte antifloridura, antiverdet i preventiu de les eflorescències, hidrorepel·lent, de fraguat i enduriment ràpid, especial per a rejuntat de tot tipus de peces ceràmiques i pedres naturals en zones de proliferació de microorganismes. (material) | 0.51 | 2.72 | 1.387 |
| mo022 | h | Oficial 1ª col·locador de pedra natural. (mà d'obra) | 1.259 | 28.42 | 35.781 |
| mo060 | h | Ajudant col·locador de pedra natural. (mà d'obra) | 1.259 | 25.28 | 31.828 |
| % | % | Costos directes complementaris | 2 % | 121.253 | 2.425 |
|  |  | Costos directes |  |  | 123.678 |

Residus:
- col·locació: mt09mor010c Morter de ciment CEM II/B-P 32,5 N tipus M-5, confeccionat en obra con 250 kg/m³ de ciment i una proporció en volum 1/6; factor de residu 0.0036
- col·locació: mt18bgn010jaa; factor de residu 0.0294417
- col·locació: mt09mcp020dB; factor de residu 0.035

## Recursos

**mt09mor010c** m³ Morter de ciment CEM II/B-P 32,5 N tipus M-5, confeccionat en obra con 250 kg/m³ de ciment i una proporció en volum 1/6
Dades tècniques: Cost energètic 3724.000 MJ; Emissió de CO2 323.000 kg; Codi LER 17 01 01; Massa de l'element 1900 kg; Volum 1.266667 m3

**mt18bgn010jaa** m² Peces de granit
Dades tècniques: Cost energètic 122.138 MJ; Emissió de CO2 4.208 kg; Codi LER 01 04 13; Massa de l'element 52 kg; Volum 0.034667 m3
Residus:
- embalatge: re170201 Fusta. (component de residu); rendiment 0.033 kg; Codi LER 17 02 01; Massa de l'element 1 kg; Volum 0.000909 m3
- embalatge: re170203 Plàstic. (component de residu); rendiment 0.023 kg; Codi LER 17 02 03; Massa de l'element 1 kg; Volum 0.001667 m3

**mt18acc040a** U Separadors de PVC, per a junts horitzontals a paraments de pedra natural
Dades tècniques: Cost energètic 1.105 MJ; Emissió de CO2 0.114 kg
Residus:
- embalatge: re150101 Envasos de paper i cartró. (component de residu); rendiment 0.072 kg; Codi LER 15 01 01; Massa de l'element 1 kg; Volum 0.001333 m3

**mt09mcp020dB** kg Morter de junts cimentós millorat
Dades tècniques: Cost energètic 7.958 MJ; Emissió de CO2 0.580 kg; Codi LER 17 09 04; Massa de l'element 1 kg; Volum 0.000667 m3
Residus:
- embalatge: re150101 Envasos de paper i cartró; rendiment 0.021 kg
- embalatge: re170201 Fusta; rendiment 0.006 kg
- embalatge: re170203 Plàstic; rendiment 0.009 kg
