# Pintura plàstica sobre parament interior de plaques de silicat càlcic

- Propietat de l'arxiu: CYPE Ingenieros S.A.
- Format: FIEBDC-3/2016
- Programa: Generador de preus de la construcció. CYPE Ingenieros, S.A.
- Data: 25/01/2025
- Divisa: EUR
- Costos indirectes: 3 %
- IVA: 21 %

## R Revestiments i extradossats

### RI Pintures en paraments interiors

#### RIP Plàstiques

**RIP050** m² Pintura plàstica sobre parament interior de plaques de silicat càlcic.
Aplicació manual de dues mans de pintura plàstica, color blanc, acabat mat, textura llisa, la primera mà diluïda amb un 20% d'aigua i la següent sense diluir, (rendiment: 0,1 l/m² cada mà); prèvia aplicació d'una mà d'emprimació d'assecat ràpid a base de copolímers acrílics en suspensió aquosa, sobre parament interior de plaques de silicat càlcic, vertical, de fins 3 m d'altura.
Criteri de valoració econòmica: El preu inclou la protecció dels elements de l'entorn que puguin veure's afectats durant els treballs i la resolució de punts singulars.
Inclou: Preparació del suport. Aplicació d'una mà de fons. Aplicació de dues mans d'acabat.
Criteri d'amidament de projecte: Superfície mesurada segons documentació gràfica de Projecte, amb el mateix criteri que el suport base.
Criteri de mesura d'obra: Es mesurarà la superfície realment executada segons especificacions de Projecte, amb el mateix criteri que el suport base.

| Codi | Ut | Descripció | Rendiment | Preu | Import |
|---|---|---|---|---|---|
| mt27pfj200a | l | Emprimació d'assecat ràpid, a base de copolímers acrílics en dispersió aquosa, diòxid de titani i pigments estenedors seleccionats, color blanc, acabat mat, sense olor, per a aplicar amb brotxa, corró o pistola. (material) | 0.09 | 8.41 | 0.757 |
| mt27pir010a | l | Pintura plàstica ecològica per a interior, a base de copolímers acrílics en dispersió aquosa, diòxid de titani i pigments estenedors seleccionats, color blanc, acabat mat, textura llisa, de gran resistència al frec humit, permeable al vapor d'aigua, transpirable i resistent als raigs UV, per a aplicar amb brotxa, corró o pistola. (material) | 0.2 | 4.44 | 0.888 |
| mo038 | h | Oficial 1ª pintor. (mà d'obra) | 0.117 | 29.67 | 3.471 |
| mo076 | h | Ajudant pintor. (mà d'obra) | 0.147 | 26.39 | 3.879 |
| % | % | Costos directes complementaris | 2 % | 8.995 | 0.180 |
|  |  | Costos directes |  |  | 9.175 |

Residus:
- col·locació: mt27pir010a; factor de residu 0.055

## Recursos

**mt27pir010a** l Pintura plàstica ecològica per a interior
Dades tècniques: Cost energètic 26.811 MJ; Emissió de CO2 1.369 kg; Codi LER 08 01 11; Massa de l'element 1.48 kg; Volum 0.001644 m3
Residus:
- embalatge: re170203 Plàstic. (component de residu); rendiment 0.023 kg; Codi LER 17 02 03; Massa de l'element 1 kg; Volum 0.001667 m3
