# Revestiment de suro, sobre parament interior

- Propietat de l'arxiu: CYPE Ingenieros S.A.
- Format: FIEBDC-3/2016
- Programa: Generador de preus de la construcció. CYPE Ingenieros, S.A.
- Data: 13/06/2024
- Divisa: EUR
- Costos indirectes: 3 %
- IVA: 21 %

## R Revestiments i extradossats

### RK Pintures, morters i revestiments per a aïllament tèrmic i acústic

#### RKC Revestiment de suro

**RKC020** m² Revestiment de suro, sobre parament interior.
Revestiment de suro de granulometria compresa entre 0,1 i 0,4 mm, color a escollir, aplicat en dues mans, de 2,3 mm de gruix total, aplicat mecànicament, prèvia aplicació d'emprimació acrílica, reguladora de l'absorció, per a ús en interiors o en exteriors, sobre parament interior de morter, vertical, de fins 3 m d'altura.
Criteri de valoració econòmica: El preu inclou la protecció dels elements de l'entorn que puguin veure's afectats durant els treballs i la resolució de punts singulars.
Inclou: Preparació de la superfície suport. Aplicació de l'emprimació. Preparació del revestiment. Aplicació del revestiment.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28rsu005b | l | Emprimació acrílica, reguladora de l'absorció, per a ús en interiors o en exteriors. (material) | 0.04 | 5.54 | 0.222 |
| mt28rsu020bC | kg | Revestiment de suro de granulometria compresa entre 0,1 i 0,4 mm, per a ús en interiors o en exteriors, color a escollir, a base de suro, resines i pigments inorgànics, conductivitat tèrmica 0,059 W/(mK), densitat 800 kg/m³, transpirable, hidrorepel·lent, amb resistència als raigs UV, a les altes temperatures i a la intempèrie; segons UNE-EN 1504-2. (material) | 2 | 7.54 | 15.080 |
| mq06pym010 | h | Mescladora-bombadora per morters i guixos projectats, de 3 m³/h. (maquinària) | 0.22 | 8.52 | 1.874 |
| mo039 | h | Oficial 1ª revocador. (mà d'obra) | 0.382 | 28.42 | 10.856 |
| mo111 | h | Peó especialitzat revocador. (mà d'obra) | 0.127 | 25.02 | 3.178 |
| % | % | Costos directes complementaris | 2 % | 31.210 | 0.624 |
|  |  | Costos directes |  |  | 31.834 |

Residus:
- col·locació: mt28rsu005b Emprimació acrílica, reguladora de l'absorció, per a ús en interiors o en exteriors; factor de residu 0.06
- col·locació: mt28rsu020bC; factor de residu 0.007

## Recursos

**mt28rsu005b** l Emprimació acrílica, reguladora de l'absorció, per a ús en interiors o en exteriors
Dades tècniques: Cost energètic 75.650 MJ; Emissió de CO2 2.879 kg; Codi LER 17 09 04; Massa de l'element 1 kg; Volum 0.000667 m3
Residus:
- embalatge: re150104 Envasos metàl·lics. (component de residu); rendiment 0.042 kg; Codi LER 15 01 04; Massa de l'element 1 kg; Volum 0.001667 m3

**mt28rsu020bC** kg Revestiment de suro de granulometria compresa entre 0,1 i 0,4 mm
Dades tècniques: Cost energètic 67.560 MJ; Emissió de CO2 -1.720 kg; Codi LER 17 02 01; Massa de l'element 1 kg; Volum 0.000909 m3
