# Revestiment tèrmic i acústic amb morter lleuger de guix i perlita, sobre parament interior

- Propietat de l'arxiu: CYPE Ingenieros S.A.
- Format: FIEBDC-3/2016
- Programa: Generador de preus de la construcció. CYPE Ingenieros, S.A.
- Data: 13/06/2024
- Divisa: EUR
- Costos indirectes: 3 %
- IVA: 21 %

## R Revestiments i extradossats

### RK Pintures, morters i revestiments per a aïllament tèrmic i acústic

#### RKP Morters de guix i perlita

**RKP010** m² Revestiment tèrmic i acústic amb morter lleuger de guix i perlita, sobre parament interior.
Revestiment tèrmic i acústic continu, de 20 mm d'espessor, a bona vista, de morter lleuger de guix i perlita, aplicat manualment, sobre parament interior vertical, de fins 3 m d'altura. Inclús cantoneres de plàstic i metall amb perforacions per a la formació d'arestes.
Criteri de valoració econòmica: El preu inclou la resolució de punts singulars.
Inclou: Preparació del suport que es revestirà. Realització de mestres. Col·locació de cantoneres a les cantonades i sortints. Preparació del morter en la màquina mescladora. Projecció mecànica del morter. Aplicació de regle d'alumini. Pas de ganiveta d'acer.
Criteri d'amidament de projecte: Superfície mesurada des del paviment fins al sostre, segons documentació gràfica de Projecte, sense deduir forats menors de 4 m² i deduint, en els buits de superfície major de 4 m², l'excés sobre 4 m². No han sigut objecte de descompte els paraments verticals que tenen armaris encastats, sigui com sigui la seva dimensió.
Criteri de mesura d'obra: Es mesurarà a cinta correguda, la superfície realment executada segons especificacions de Projecte, considerant com altura la distància entre el paviment i el sostre, sense deduir forats menors de 4 m² i deduint, en els buits de superfície major de 4 m², l'excés sobre 4 m². Els paraments que tinguin armaris de paret no seran objecte de descompte sigui com sigui la seva dimensió.

| Codi | Ut | Descripció | Rendiment | Preu | Import |
|---|---|---|---|---|---|
| mt28mdb020a | m³ | Morter lleuger de guix i perlita. (material) | 0.02 | 242.97 | 4.859 |
| mt28vye010 | m | Voravius de plàstic i metall, estable a l'acció dels sulfats. (material) | 0.215 | 0.35 | 0.075 |
| mq06pym010 | h | Mescladora-bombadora per morters i guixos projectats, de 3 m³/h. (maquinària) | 0.28 | 8.52 | 2.386 |
| mo033 | h | Oficial 1ª guixer. (mà d'obra) | 0.189 | 28.42 | 5.371 |
| mo071 | h | Ajudant guixer. (mà d'obra) | 0.099 | 25.28 | 2.503 |
| % | % | Costos directes complementaris | 2 % | 15.194 | 0.304 |
|  |  | Costos directes |  |  | 15.498 |

Residus:
- col·locació: mt28vye010 Voravius de plàstic i metall, estable a l'acció dels sulfats; factor de residu 0.08

## Recursos

**mt28vye010** m Voravius de plàstic i metall, estable a l'acció dels sulfats
Dades tècniques: Cost energètic 12.693 MJ; Emissió de CO2 0.675 kg; Codi LER 17 02 03; Massa de l'element 0.256 kg; Volum 0.000427 m3
Residus:
- embalatge: re170201 Fusta. (component de residu); rendiment 0.04 kg; Codi LER 17 02 01; Massa de l'element 1 kg; Volum 0.000909 m3
- embalatge: re170203 Plàstic. (component de residu); rendiment 0.001 kg; Codi LER 17 02 03; Massa de l'element 1 kg; Volum 0.001667 m3
