# Esmalt sobre canonada d'acer galvanitzat

- Propietat de l'arxiu: CYPE Ingenieros S.A.
- Format: FIEBDC-3/2016
- Programa: Generador de preus de la construcció. CYPE Ingenieros, S.A.
- Data: 13/06/2024
- Divisa: EUR
- Costos indirectes: 3 %
- IVA: 21 %

## R Revestiments i extradossats

### RN Pintures sobre suport metàl·lic

#### RNS Especials

**RNS041** m Esmalt sobre canonada d'acer galvanitzat.
Aplicació manual de dues mans d'esmalt de poliuretà, color verd RAL 6032, acabat brillant; prèvia aplicació d'una mà d'emprimació fosfocromatant d'un sol component, color gris, acabat mat, sobre canonada interior d'acer galvanitzat de 1" de diàmetre nominal interior.
Inclou: Preparació i neteja de la superfície suport. Aplicació de la mà d'emprimació. Aplicació de dues mans d'acabat.
Criteri d'amidament de projecte: Longitud mesurada segons documentació gràfica de Projecte.
Criteri de mesura d'obra: Es mesurarà la longitud realment executada segons especificacions de Projecte.

| Codi | Ut | Descripció | Rendiment | Preu | Import |
|---|---|---|---|---|---|
| mt27pfi202a | l | Emprimació fosfocromatant d'un sol component, color gris, acabat mat, a base de resines de butiral de polivinil modificat, pigments antioxidants exempts de cromats, pigments estenedors i dissolvent formulat a base d'una mescla d'hidrocarburs, alcohols i dissolvent cetònic, per aplicar amb brotxa o pistola sobre superfícies metàl·liques. (material) | 0.006 | 14.9 | 0.089 |
| mt27esp011b | l | Esmalt de poliuretà, color verd RAL 6032, acabat brillant, a base de resines acríliques hidroxilades, isocianats alifàtics, pigments minerals, pigments orgànics i dissolvent formulat a base d'una mescla d'hidrocarburs i dissolvent cetònic, de molt alta resistència a la corrosió, per aplicar amb pistola sobre superfícies metàl·liques. (material) | 0.015 | 19.59 | 0.294 |
| mo038 | h | Oficial 1ª pintor. (mà d'obra) | 0.071 | 28.42 | 2.018 |
| mo076 | h | Ajudant pintor. (mà d'obra) | 0.039 | 25.28 | 0.986 |
| % | % | Costos directes complementaris | 2 % | 3.387 | 0.068 |
|  |  | Costos directes |  |  | 3.455 |
