# Pintura plàstica sobre terra de garatge

- Propietat de l'arxiu: CYPE Ingenieros S.A.
- Format: FIEBDC-3/2016
- Programa: Generador de preus de la construcció. CYPE Ingenieros, S.A.
- Data: 06/06/2025
- Divisa: EUR
- Costos indirectes: 3 %
- IVA: 21 %

## R Revestiments i extradossats

### RO Pintures per ús específic

#### ROO Garatges

**ROO015** m² Pintura plàstica sobre terra de garatge.
Aplicació manual de dues mans de pintura plàstica Paviland Top AC "GRUPO PUMA", color Azul Acero 129, acabat mat, textura llisa, la primera mà diluïda amb un 10% d'aigua i la següent sense diluir, (rendiment: 0,18 kg/m² cada mà); sobre terra de garatge de formigó.
Inclou: Neteja general de la superfície suport. Preparació de la mescla. Aplicació d'una mà de fons i una mà d'acabat.
Criteri d'amidament de projecte: Superfície mesurada segons documentació gràfica de Projecte, amb el mateix criteri que el suport base.
Criteri de mesura d'obra: Es mesurarà la superfície realment executada segons especificacions de Projecte, amb el mateix criteri que el suport base.

| Codi | Ut | Descripció | Rendiment | Preu | Import |
|---|---|---|---|---|---|
| mt27pip030cd | kg | Pintura per a interior, Paviland Top AC "GRUPO PUMA", monocomponent a base de resines acríliques pures dispersades en mitjà aquós i càrregues minerals, sense dissolvents, color Azul Acero 129, acabat mat, textura llisa, resistent als raigs UV; per a aplicar amb brotxa, corró o pistola. (material) | 0.36 | 4.51 | 1.624 |
| mo038 | h | Oficial 1ª pintor. (mà d'obra) | 0.12 | 29.67 | 3.560 |
| mo076 | h | Ajudant pintor. (mà d'obra) | 0.12 | 26.39 | 3.167 |
| % | % | Costos directes complementaris | 2 % | 8.351 | 0.167 |
|  |  | Costos directes |  |  | 8.518 |
