# Extradossat autoportant de plaques de silicat càlcic. Sistema "PROMAT"

- Propietat de l'arxiu: CYPE Ingenieros S.A.
- Format: FIEBDC-3/2016
- Programa: Generador de preus de la construcció. CYPE Ingenieros, S.A.
- Data: 27/05/2025
- Divisa: EUR
- Costos indirectes: 3 %
- IVA: 21 %

## R Revestiments i extradossats

### RR Extradossats

#### RRS De plaques de silicat càlcic

**RRS010** m² Extradossat autoportant de plaques de silicat càlcic. Sistema "PROMAT".
Extradossat autoportant lliure, amb resistència al foc EI 60, segons UNE-EN 1364-1, sistema Trasdosado Independiente Promatect-100X "PROMAT", de 74 mm d'espessor, format per placa de silicat càlcic tipus tallafoc de 12 mm d'espessor, formant sandvitx amb una placa tipus tallafoc de 12 mm d'espessor, cargolades directament a una estructura autoportant d'acer galvanitzat formada per canals horitzontals, sòlidament fixats al terra i al sostre i muntants verticals de 50 mm i 0,6 mm d'espessor amb una modulació de 600 mm i amb disposició normal "N", muntats sobre canals al costat del parament vertical. Inclús fixacions per a l'ancoratge de canals i muntants metàl·lics; cargols per a la fixació de les plaques; pasta per al tractament de junts i massilla intumescent Promaseal-A "PROMAT".
Criteri de valoració econòmica: El preu inclou la resolució de trobades i punts singulars, però no inclou l'aïllament a col·locar entre les plaques i el parament.
Inclou: Replanteig i traçat en el forjat inferior i en el superior dels perfils. Col·locació i fixació dels muntants sobre els elements horitzontals. Tall de les plaques. Fixació de les plaques. Tractament de junts.
Criteri d'amidament de projecte: Superfície mesurada segons documentació gràfica de Projecte, sense duplicar cantonades ni encontres.
Criteri de mesura d'obra: Es mesurarà la superfície realment executada segons especificacions de Projecte, sense duplicar cantonades ni encontres.

| Codi | Ut | Descripció | Rendiment | Preu | Import |
|---|---|---|---|---|---|
| mt12psg070i | m | Canal de perfil d'acer galvanitzat de 50 mm d'amplada, segons UNE-EN 14195. (material) | 0.8 | 2.71 | 2.168 |
| mt12psg060i | m | Muntant de perfil d'acer galvanitzat de 50 mm d'amplada, segons UNE-EN 14195. (material) | 2 | 3.22 | 6.440 |
| mt12plo010pd | m² | Placa de silicat càlcic Promatect-100X "PROMAT", de 1200x2000 mm i 12 mm de gruix, amb les vores longitudinals afinades. (material) | 2.1 | 15.45 | 32.445 |
| mt12psg081c | U | Cargol autoperforant 3,5x25 mm. (material) | 10 | 0.01 | 0.100 |
| mt12psg081d | U | Cargol autoperforant 3,5x35 mm. (material) | 20 | 0.01 | 0.200 |
| mt12psg220 | U | Fixació composta per tac i cargol 5x27. (material) | 2 | 0.06 | 0.120 |
| mt12ppo010d | kg | Pasta de segellament "PROMAT". (material) | 0.25 | 1.73 | 0.433 |
| mt41php030a | U | Cartutx de 310 ml de massilla intumescent monocomponent, a base de resines acríliques, amb propietats ignífugues, Promaseal-A "PROMAT", color blanc, Euroclasse D-s2, d0 de reacció al foc, segons UNE-EN 13501-1, apta per a ser pintada, classe Y1, segons EOTA TR024. (material) | 0.2 | 7.13 | 1.426 |
| mo053 | h | Oficial 1ª muntador de prefabricats interiors. (mà d'obra) | 0.569 | 30.63 | 17.428 |
| mo100 | h | Ajudant muntador de prefabricats interiors. (mà d'obra) | 0.569 | 26.39 | 15.016 |
| % | % | Costos directes complementaris | 2 % | 75.776 | 1.516 |
|  |  | Costos directes |  |  | 77.292 |

Residus:
- col·locació: mt12psg070i Canal de perfil d'acer galvanitzat de 50 mm d'amplada, segons UNE-EN 14195; factor de residu 0.0132164
- col·locació: mt12psg060i Muntant de perfil d'acer galvanitzat de 50 mm d'amplada, segons UNE-EN 14195; factor de residu 0.0111754
- col·locació: mt12plo010pd Placa de silicat càlcic Promatect-100X "PROMAT", de 1200x2000 mm i 12 mm de gruix, amb les vores longitudinals afinades; factor de residu 0.0367578
- col·locació: mt12psg081c Cargol autoperforant 3,5x25 mm; factor de residu 0.00533333
- col·locació: mt12psg081d Cargol autoperforant 3,5x35 mm; factor de residu 0.00526316
- col·locació: mt12ppo010d Pasta de segellament "PROMAT"; factor de residu 0.0075
- col·locació: mt41php030a; factor de residu 0.055

## Recursos

**mt12psg070i** m Canal de perfil d'acer galvanitzat de 50 mm d'amplada, segons UNE-EN 14195
Dades tècniques: Cost energètic 81.478 MJ; Emissió de CO2 2.501 kg; Codi LER 17 04 05; Massa de l'element 0.61 kg; Volum 0.00029 m3
Residus:
- embalatge: re170203 Plàstic. (component de residu); rendiment 0.006 kg; Codi LER 17 02 03; Massa de l'element 1 kg; Volum 0.001667 m3

**mt12psg060i** m Muntant de perfil d'acer galvanitzat de 50 mm d'amplada, segons UNE-EN 14195
Dades tècniques: Cost energètic 81.522 MJ; Emissió de CO2 2.503 kg; Codi LER 17 04 05; Massa de l'element 0.61 kg; Volum 0.00029 m3
Residus:
- embalatge: re170203 Plàstic; rendiment 0.007 kg

**mt12plo010pd** m² Placa de silicat càlcic Promatect-100X "PROMAT", de 1200x2000 mm i 12 mm de gruix, amb les vores longitudinals afinades
Dades tècniques: Cost energètic 225.404 MJ; Emissió de CO2 14.802 kg; Codi LER 17 09 04; Massa de l'element 10.56 kg; Volum 0.00704 m3
Residus:
- embalatge: re170203 Plàstic; rendiment 0.026 kg

**mt12psg081c** U Cargol autoperforant 3,5x25 mm
Dades tècniques: Cost energètic 0.022 MJ; Emissió de CO2 0.002 kg; Codi LER 17 04 05; Massa de l'element 0.0015 kg
Residus:
- embalatge: re150101 Envasos de paper i cartró. (component de residu); rendiment 0.001 kg; Codi LER 15 01 01; Massa de l'element 1 kg; Volum 0.001333 m3

**mt12psg081d** U Cargol autoperforant 3,5x35 mm
Dades tècniques: Cost energètic 0.027 MJ; Emissió de CO2 0.002 kg; Codi LER 17 04 05; Massa de l'element 0.0019 kg
Residus:
- embalatge: re150101 Envasos de paper i cartró; rendiment 0.001 kg

**mt12ppo010d** kg Pasta de segellament "PROMAT"
Dades tècniques: Cost energètic 13.573 MJ; Emissió de CO2 0.475 kg; Codi LER 17 08 02; Massa de l'element 1 kg; Volum 0.001 m3
Residus:
- embalatge: re170203 Plàstic; rendiment 0.028 kg

**mt41php030a** U Cartutx de 310 ml de massilla intumescent monocomponent
Dades tècniques: Cost energètic 38.516 MJ; Emissió de CO2 1.612 kg; Codi LER 17 09 04; Massa de l'element 0.496 kg; Volum 0.000331 m3
Residus:
- embalatge: re170203 Plàstic; rendiment 0.1 kg
