# Estora de cautxú

- Propietat de l'arxiu: CYPE Ingenieros S.A.
- Format: FIEBDC-3/2016
- Programa: Generador de preus de la construcció. CYPE Ingenieros, S.A.
- Data: 13/06/2024
- Divisa: EUR
- Costos indirectes: 3 %
- IVA: 21 %

## R Revestiments i extradossats

### RS Paviments

#### RSF Catifes i estores

**RSF015** U Estora de cautxú.
Estora amb base de cautxú, acabat superficial amb pues de cautxú de color negre, espessor total 16 mm, ús interior i exterior, enrotllable, de 60x40 cm, instal·lat en encaixos de paviment format per fossa de 16 mm de profunditat (no inclosa en aquest preu). Inclús preparació de la superfície suport.
Inclou: Preparació de la superfície suport. Col·locació de l'estora.
Criteri d'amidament de projecte: Nombre d'unitats previstes, segons documentació gràfica de Projecte.
Criteri de mesura d'obra: Es mesurarà el nombre d'unitats realment executades segons especificacions de Projecte.

| Codi | Ut | Descripció | Rendiment | Preu | Import |
|---|---|---|---|---|---|
| mt18fec020uB | U | Estora amb base de cautxú, acabat superficial amb pues de cautxú de color negre, espessor total 16 mm, ús interior i exterior, enrotllable, de 60x40 cm, per a instal·lar en encaixos de paviment format per fossa de 16 mm de profunditat. (material) | 1 | 16.5 | 16.500 |
| mo027 | h | Oficial 1ª instal·lador de moquetes i revestiments tèxtils. (mà d'obra) | 0.036 | 28.42 | 1.023 |
| mo065 | h | Ajudant instal·lador de moquetes i revestiments tèxtils. (mà d'obra) | 0.036 | 25.28 | 0.910 |
| % | % | Costos directes complementaris | 2 % | 18.433 | 0.369 |
|  |  | Costos directes |  |  | 18.802 |
