# Tarima de compòsit (NFC) "PEYGRAN", per a exterior

- Propietat de l'arxiu: CYPE Ingenieros S.A.
- Format: FIEBDC-3/2016
- Programa: Generador de preus de la construcció. CYPE Ingenieros, S.A.
- Data: 13/06/2024
- Divisa: EUR
- Costos indirectes: 3 %
- IVA: 21 %

## R Revestiments i extradossats

### RS Paviments

#### RSJ De compòsit

**RSJ050** m² Tarima de compòsit (NFC) "PEYGRAN", per a exterior.
Tarima per a exterior, formada per taules alveolars de compòsit (NFC) "PEYGRAN", compostes per material termoplàstic i fibres vegetals amb reforç mineral, de 2500x150x27 mm, acabat Silver, fixades mitjançant el sistema de fixació oculta, sobre llistons d'alumini de 60x24 mm, separades entre elles 350 mm i recolzats sobre suports regulables model SP "PEYGRAN", de polipropilè, amb base circular, per a altures entre 37 i 50 mm. Inclús clips de poliamida per a acoblament i subjecció de les taules a les llates.
Criteri de valoració econòmica: El preu no inclou el perfil per a acabat lateral.
Inclou: Replanteig i anivellació dels suports. Aplicació de la massilla. Col·locació de les llates d'empostissar sobre els suports. Col·locació de les taules de la primera filada. Fixació d'una filada de clips sobre la llata d'empostissar. Presentació de les taules de la segona filada. Encaix dels clips entre les taules. Col·locació i fixació de les successives filades.
Criteri d'amidament de projecte: Superfície útil, mesura segons documentació gràfica de Projecte. No s'ha incrementat l'amidament per trencaments i retallades, ja que en la descomposició s'ha considerat un 5% més de peces.
Criteri de mesura d'obra: Es mesurarà la superfície realment executada segons especificacions de Projecte.

| Codi | Ut | Descripció | Rendiment | Preu | Import |
|---|---|---|---|---|---|
| mt18pey010aaa | U | Suport regulable model SP "PEYGRAN", de polipropilè, amb addició de càrrega mineral, de color negre, amb 1000 kg de capacitat mecànica a compressió, i base circular, per a altures entre 37 i 50 mm, de cap pla, i clip per a fixació d'el llistó; imputrescible, resistent a ambients marins, a clorurs i a detergents domèstics. (material) | 6.3 | 1.01 | 6.363 |
| mt18pey030a | m | Llistó d'alumini "PEYGRAN", de 60x24 mm, per a recolzament de tarimes d'exterior, amb escaire, eclisses i fixacions d'acer inoxidable. (material) | 3.5 | 5.93 | 20.755 |
| mt18pey020a | m² | Taules alveolars de compòsit (NFC) "PEYGRAN", compostes per material termoplàstic i fibres vegetals amb reforç mineral, de 2500x150x27 mm, acabat Silver; amb resistència al lliscament Rd>45 segons UNE-EN 16165 i lliscabilitat classe 3 segons CTE. (material) | 1.05 | 60.79 | 63.830 |
| mt18pey050 | U | Clip de poliamida, per a l'assemblatge ocult de les taules de tarima exterior "PEYGRAN" i per a la fixació de les taules a els llistons. (material) | 26 | 0.02 | 0.520 |
| mo017 | h | Oficial 1ª fuster. (mà d'obra) | 0.635 | 28.92 | 18.364 |
| mo058 | h | Ajudant fuster. (mà d'obra) | 0.635 | 25.48 | 16.180 |
| % | % | Costos directes complementaris | 2 % | 126.012 | 2.520 |
|  |  | Costos directes |  |  | 128.532 |

Residus:
- col·locació: mt18pey030a; factor de residu 0.048
- col·locació: mt18pey020a; factor de residu 0.007

## Recursos

**mt18pey010aaa** U Suport regulable model SP "PEYGRAN"
Dades tècniques: Cost energètic 13.118 MJ; Emissió de CO2 0.711 kg
Residus:
- embalatge: re150101 Envasos de paper i cartró. (component de residu); rendiment 0.072 kg; Codi LER 15 01 01; Massa de l'element 1 kg; Volum 0.001333 m3

**mt18pey030a** m Llistó d'alumini "PEYGRAN"
Dades tècniques: Cost energètic 93.291 MJ; Emissió de CO2 6.855 kg; Codi LER 17 04 02; Massa de l'element 0.829 kg; Volum 0.000553 m3
Residus:
- embalatge: re170203 Plàstic. (component de residu); rendiment 0.005 kg; Codi LER 17 02 03; Massa de l'element 1 kg; Volum 0.001667 m3

**mt18pey020a** m² Taules alveolars de compòsit (NFC) "PEYGRAN"
Dades tècniques: Cost energètic 1066.438 MJ; Emissió de CO2 48.851 kg; Codi LER 17 02 01; Massa de l'element 41.58 kg; Volum 0.0378 m3
Residus:
- embalatge: re170203 Plàstic; rendiment 0.042 kg
