# Revestiment amb morter de calç. Sistema Morcem Cal "GRUPO PUMA"

- Propietat de l'arxiu: CYPE Ingenieros S.A.
- Format: FIEBDC-3/2016
- Programa: Generador de preus de la construcció. CYPE Ingenieros, S.A.
- Data: 13/06/2024
- Divisa: EUR
- Costos indirectes: 3 %
- IVA: 21 %

## R Revestiments i extradossats

### RU Sistemes de revestiment amb morters industrials per a arrebossat i enlluït

#### RUC Morters de calç

**RUC021** m² Revestiment amb morter de calç. Sistema Morcem Cal "GRUPO PUMA".
Revestiment amb morter de calç, sobre suport de maçoneria, sistema Morcem Cal "GRUPO PUMA". EMPRIMACIÓ: Fijamor "GRUPO PUMA". CAPA DE REGULARITZACIÓ: aplicació manual de morter d'ofici de paleta, Morcem Cal Muro "GRUPO PUMA", de 10 mm d'espessor, reglejat, amb acabat remolinat. CAPA BASE: aplicació manual de morter de calç, tipus CR CSII W0, segons UNE-EN 998-1, Morcem Cal Base "GRUPO PUMA", color a escollir, de 10 mm d'espessor, en una capa, reglejat, amb acabat remolinat. CAPA D'ACABAT: aplicació manual de morter de calç, tipus CR CSI W2, segons UNE-EN 998-1, Morcem Cal Acabado "GRUPO PUMA", color a escollir, de 8 mm d'espessor, amb acabat llis rentat.
Inclou: Aplicació de l'emprimació. Col·locació de regles i corretges. Col·locació de tocs. Formació de mestres. Aplicació de la capa de regularització. Aplicació de la capa base. Aplicació de la capa d'acabat.
Criteri d'amidament de projecte: Superfície mesurada segons documentació gràfica de Projecte.
Criteri de mesura d'obra: Es mesurarà la superfície realment executada segons especificacions de Projecte.

| Codi | Ut | Descripció | Rendiment | Preu | Import |
|---|---|---|---|---|---|
| mt08aaa010a | m³ | Aigua. (material) | 0.001 | 1.5 | 0.002 |
| mt27pfp010a | l | Emprimació Fijamor "GRUPO PUMA", a base de copolímers acrílics en suspensió aquosa, per afavorir la cohesió de suports poc consistents i l'adherència de pintures. (material) | 0.143 | 4.4 | 0.629 |
| mt09rep005c | kg | Morter d'ofici de paleta, Morcem Cal Muro "GRUPO PUMA", compost per calç hidràulica natural, tipus NHL 3,5, putzolanes, àrids seleccionats i altres additius, resistència a compressió 7,5 N/mm²; per a ús en elements situats a l'interior i a l'exterior de l'edifici, subjectes a requisits estructurals, M-7,5 segons UNE-EN 998-2. (material) | 20 | 0.54 | 10.800 |
| mt28esp050c | kg | Morter de calç, tipus CR CSII W0, segons UNE-EN 998-1, per a ús en interiors o en exteriors, Morcem Cal Base "GRUPO PUMA", color a escollir, compost per calç hidràulica natural, tipus NHL 3,5, segons UNE-EN 459-1, àrids seleccionats i additius, permeable al vapor d'aigua, subministrat en sacs. (material) | 16 | 0.51 | 8.160 |
| mt28esp060c | kg | Morter de calç, tipus CR CSI W2, segons UNE-EN 998-1, per a ús en interiors o en exteriors, Morcem Cal Acabado "GRUPO PUMA", color a escollir, compost per calç hidràulica natural, tipus NHL 3,5, segons UNE-EN 459-1, àrids seleccionats i additius, permeable al vapor d'aigua, subministrat en sacs. (material) | 12.8 | 0.57 | 7.296 |
| mo039 | h | Oficial 1ª revocador. (mà d'obra) | 1.499 | 28.42 | 42.602 |
| mo079 | h | Ajudant revocador. (mà d'obra) | 1.499 | 25.28 | 37.895 |
| % | % | Costos directes complementaris | 2 % | 107.384 | 2.148 |
|  |  | Costos directes |  |  | 109.532 |

Residus:
- col·locació: mt27pfp010a; factor de residu 0.06
- col·locació: mt09rep005c; factor de residu 0.07
- col·locació: mt28esp050c; factor de residu 0.019562
- col·locació: mt28esp060c; factor de residu 0.018586

## Recursos

**mt08aaa010a** m³ Aigua
Dades tècniques: Cost energètic 60.000 MJ; Emissió de CO2 30.000 kg

**mt27pfp010a** l Emprimació Fijamor "GRUPO PUMA"
Dades tècniques: Cost energètic 77.907 MJ; Emissió de CO2 2.965 kg; Codi LER 17 09 04; Massa de l'element 1.03 kg; Volum 0.000687 m3
Residus:
- embalatge: re150104 Envasos metàl·lics. (component de residu); rendiment 0.042 kg; Codi LER 15 01 04; Massa de l'element 1 kg; Volum 0.001667 m3

**mt09rep005c** kg Morter d'ofici de paleta
Dades tècniques: Cost energètic 2.251 MJ; Emissió de CO2 0.184 kg; Codi LER 17 09 04; Massa de l'element 1 kg; Volum 0.000667 m3
Residus:
- embalatge: re170203 Plàstic. (component de residu); rendiment 0.003 kg; Codi LER 17 02 03; Massa de l'element 1 kg; Volum 0.001667 m3

**mt28esp050c** kg Morter de calç, tipus CR CSII W0
Dades tècniques: Cost energètic 3.345 MJ; Emissió de CO2 0.258 kg; Codi LER 17 01 01; Massa de l'element 1 kg; Volum 0.000667 m3
Residus:
- embalatge: re150101 Envasos de paper i cartró. (component de residu); rendiment 0.009 kg; Codi LER 15 01 01; Massa de l'element 1 kg; Volum 0.001333 m3

**mt28esp060c** kg Morter de calç, tipus CR CSI W2
Dades tècniques: Cost energètic 3.345 MJ; Emissió de CO2 0.258 kg; Codi LER 17 01 01; Massa de l'element 1 kg; Volum 0.000667 m3
Residus:
- embalatge: re150101 Envasos de paper i cartró; rendiment 0.009 kg
