# Additiu per a murter de rejuntat

- Propietat de l'arxiu: CYPE Ingenieros S.A.
- Format: FIEBDC-3/2016
- Programa: Generador de preus de la construcció. CYPE Ingenieros, S.A.
- Data: 05/07/2024
- Divisa: EUR
- Costos indirectes: 3 %
- IVA: 21 %

## R Revestiments i extradossats

### RX Additius i fibres

#### RXA Additius

**RXA070** l Additiu per a murter de rejuntat.
Additiu líquid a base de polímers acrílics en dispersió aquosa, diluït en aigua amb una proporció en volum de 1:5, agregat a la mescla de murter de rejuntat per millorar les seves propietats.
Inclou: Execució de la mescla.
Criteri d'amidament de projecte: Volum mesurat segons documentació gràfica de Projecte.
Criteri de mesura d'obra: Es mesurarà el volum realment executat segons especificacions de Projecte.

| Codi | Ut | Descripció | Rendiment | Preu | Import |
|---|---|---|---|---|---|
| mt08adp010i | l | Additiu líquid a base de polímers acrílics en dispersió aquosa. (material) | 1 | 7.13 | 7.130 |
| mo111 | h | Peó especialitzat revocador. (mà d'obra) | 0.006 | 25.02 | 0.150 |
| % | % | Costos directes complementaris | 2 % | 7.280 | 0.146 |
|  |  | Costos directes |  |  | 7.426 |
