# Protector lateral per a radiador, de làmina semirígida de PVC

- Propietat de l'arxiu: CYPE Ingenieros S.A.
- Format: FIEBDC-3/2016
- Programa: Generador de preus de la construcció. CYPE Ingenieros, S.A.
- Data: 13/06/2024
- Divisa: EUR
- Costos indirectes: 3 %
- IVA: 21 %

## S Senyalització i equipament

### SD Proteccions

#### SDA Protectors per a radiadors

**SDA011** U Protector lateral per a radiador, de làmina semirígida de PVC.
Protector lateral per a radiador, de làmina semirígida de PVC, color a escollir. Col·locació en obra: a pressió al radiador amb un perfil autoadhesiu i caragolat a la superfície suport amb un perfil d'alumini.
Inclou: Replanteig. Muntatge i fixació.
Criteri d'amidament de projecte: Nombre d'unitats previstes, segons documentació gràfica de Projecte.
Criteri de mesura d'obra: Es mesurarà el nombre d'unitats realment col·locades segons especificacions de Projecte.

| Codi | Ut | Descripció | Rendiment | Preu | Import |
|---|---|---|---|---|---|
| mt53pdi120a | U | Protector lateral per a radiador, de làmina semirígida de PVC, color a escollir, amb un perfil autoadhesiu per a col·locar a pressió al radiador i un perfil d'alumini per caragolar a la superfície suport, Euroclasse B-s1, d0 de reacció al foc, segons UNE-EN 13501-1. (material) | 1 | 49.68 | 49.680 |
| mt26aaa240da | U | Tac de niló amb cargol de cap aixamfranat, d'acer inoxidable AISI 304, de 6 mm de diàmetre i 35 mm de longitud. (material) | 3 | 0.24 | 0.720 |
| mo080 | h | Ajudant muntador. (mà d'obra) | 0.12 | 25.28 | 3.034 |
| % | % | Costos directes complementaris | 2 % | 53.434 | 1.069 |
|  |  | Costos directes |  |  | 54.503 |

Residus:
- col·locació: mt26aaa240da Tac de niló amb cargol de cap aixamfranat, d'acer inoxidable AISI 304, de 6 mm de diàmetre i 35 mm de longitud; factor de residu 0.0045

## Recursos

**mt26aaa240da** U Tac de niló amb cargol de cap aixamfranat, d'acer inoxidable AISI 304, de 6 mm de diàmetre i 35 mm de longitud
Dades tècniques: Cost energètic 0.227 MJ; Emissió de CO2 0.028 kg; Codi LER 17 04 05; Massa de l'element 0.004 kg; Volum 0.000002 m3
Residus:
- embalatge: re150101 Envasos de paper i cartró. (component de residu); rendiment 0.001 kg; Codi LER 15 01 01; Massa de l'element 1 kg; Volum 0.001333 m3
