# Taulell de cuina de tauler aglomerat hidròfug

- Propietat de l'arxiu: CYPE Ingenieros S.A.
- Format: FIEBDC-3/2016
- Programa: Generador de preus de la construcció. CYPE Ingenieros, S.A.
- Data: 06/06/2025
- Divisa: EUR
- Costos indirectes: 3 %
- IVA: 21 %

## S Senyalització i equipament

### SN Taulell de cuina

#### SNM De fusta

**SNM010** U Taulell de cuina de tauler aglomerat hidròfug.
Taulell de cuina de tauler aglomerat hidròfug amb superfície revestida de fòrmica color crema o blanc, part inferior folrada de material neutre i cantell frontal d'un sol full d'estratificat de 350x62x3 cm, recolzat en els mobles baixos de cuina en el qual anirà encaixada l'aigüera. Inclús material auxiliar per ancoratge de taulell i massilla per la closa de juntes.
Inclou: Replanteig i traçat en el parament de la situació del taulell de cuina. Col·locació i fixació dels elements de suport. Col·locació, ajustament i fixació del taulell de cuina sobre els elements suport. Col·locació del sòcol perimetral. Segellat i massillat de punts de trobada. Neteja de les restes sobrants.
Criteri d'amidament de projecte: Nombre d'unitats previstes, segons documentació gràfica de Projecte. No s'han duplicat cantonades en l'amidament de la longitud del taulell de cuina.
Criteri de mesura d'obra: Es mesurarà el nombre d'unitats realment executades segons especificacions de Projecte.

| Codi | Ut | Descripció | Rendiment | Preu | Import |
|---|---|---|---|---|---|
| mt19ema010a | m | Taulell de cuina, de tauler aglomerat hidròfug, 62x3 cm, amb superfície revestida de fòrmica color crema o blanc, part inferior folrada de material neutre i cantell frontal d'un sol full d'estratificat, inclús tupè, embellidor i acabaments. (material) | 3.5 | 51.77 | 181.195 |
| mt19ewa010i | U | Formació de buit, en taulell de tauler aglomerat. (material) | 1 | 15.63 | 15.630 |
| mt19ewa020 | U | Material auxiliar per ancoratge de taulell. (material) | 3.5 | 10.6 | 37.100 |
| mt32war010 | kg | Segellador elàstic de poliuretà monocomponent per juntes. (material) | 0.047 | 10.75 | 0.505 |
| mo017 | h | Oficial 1ª fuster. (mà d'obra) | 1.049 | 30.19 | 31.669 |
| mo058 | h | Ajudant fuster. (mà d'obra) | 1.23 | 26.6 | 32.718 |
| % | % | Costos directes complementaris | 2 % | 298.817 | 5.976 |
|  |  | Costos directes |  |  | 304.793 |

Residus:
- col·locació: mt19ema010a; factor de residu 0.00844606
- col·locació: mt32war010 Segellador elàstic de poliuretà monocomponent per juntes; factor de residu 0.03

## Recursos

**mt19ema010a** m Taulell de cuina
Dades tècniques: Cost energètic 343.688 MJ; Emissió de CO2 4.744 kg; Codi LER 17 02 01; Massa de l'element 10.14 kg; Volum 0.009218 m3
Residus:
- embalatge: re170203 Plàstic. (component de residu); rendiment 0.101 kg; Codi LER 17 02 03; Massa de l'element 1 kg; Volum 0.001667 m3

**mt32war010** kg Segellador elàstic de poliuretà monocomponent per juntes
Dades tècniques: Cost energètic 144.222 MJ; Emissió de CO2 7.002 kg; Codi LER 17 09 04; Massa de l'element 1 kg; Volum 0.000667 m3
Residus:
- embalatge: re150104 Envasos metàl·lics. (component de residu); rendiment 0.003 kg; Codi LER 15 01 04; Massa de l'element 1 kg; Volum 0.001667 m3
