# Skimmer

- Propietat de l'arxiu: CYPE Ingenieros S.A.
- Format: FIEBDC-3/2016
- Programa: Generador de preus de la construcció. CYPE Ingenieros, S.A.
- Data: 27/05/2025
- Divisa: EUR
- Costos indirectes: 3 %
- IVA: 21 %

## U Urbanització interior de la parcel·la

### UP Piscines

#### UPM Complements per a vas de piscina

**UPM010** U Skimmer.
Skimmer complet, d'acer inoxidable AISI 316L, amb connexió d'aspiració. Inclús cistell, tapa i connexió equipotencial.
Inclou: Muntatge, connexionat i comprovació del seu correcte funcionament.
Criteri d'amidament de projecte: Nombre d'unitats previstes, segons documentació gràfica de Projecte.
Criteri de mesura d'obra: Es mesurarà el nombre d'unitats realment executades segons especificacions de Projecte.

| Codi | Ut | Descripció | Rendiment | Preu | Import |
|---|---|---|---|---|---|
| mt47ped031 | U | Skimmer complet, d'acer inoxidable AISI 316L, amb connexió d'aspiració, inclús cistell, tapa i connexió equipotencial. (material) | 1 | 1522.9 | 1522.900 |
| mo008 | h | Oficial 1ª lampista. (mà d'obra) | 0.3 | 30.63 | 9.189 |
| mo107 | h | Ajudant lampista. (mà d'obra) | 0.3 | 26.36 | 7.908 |
| % | % | Costos directes complementaris | 2 % | 1539.997 | 30.800 |
|  |  | Costos directes |  |  | 1570.797 |

## Recursos

**mt47ped031** U Skimmer complet, d'acer inoxidable AISI 316L, amb connexió d'aspiració, inclús cistell, tapa i connexió equipotencial
Dades tècniques: Cost energètic 400.054 MJ; Emissió de CO2 58.873 kg
Residus:
- embalatge: re150101 Envasos de paper i cartró. (component de residu); rendiment 0.086 kg; Codi LER 15 01 01; Massa de l'element 1 kg; Volum 0.001333 m3
