# Mòdul de tanca metàl·lica de perfils buits. Col·locació amb cargols

- Propietat de l'arxiu: CYPE Ingenieros S.A.
- Format: FIEBDC-3/2016
- Programa: Generador de preus de la construcció. CYPE Ingenieros, S.A.
- Data: 01/10/2024
- Divisa: EUR
- Costos indirectes: 3 %
- IVA: 21 %

## U Urbanització interior de la parcel·la

### UV Tancaments exteriors

#### UVX Mòduls de perfils metàl·lics

**UVX010** U Mòdul de tanca metàl·lica de perfils buits. Col·locació amb cargols.
Mòdul de clos metàl·lic de 1980 mm de longitud, format per perfils buits de secció circular amb tapa superior, d'acer galvanitzat (Z 275) de 2 mm d'espessor, 80 mm de diàmetre i 2000 mm d'altura, amb una separació màxima de 100 mm entre els perfils i una platina horitzontal en la base, de 120 mm d'amplada i 10 mm de gruix, amb sis forats. Fixació al suport amb ancoratge mecànic amb tac d'expansió de poliamida i cargol d'acer zincat, de cap aixamfranat, de 10 mm de diàmetre i 160 mm de longitud.
Inclou: Replanteig. Preparació dels punts d'ancoratge. Presentació dels mòduls. Aplomat i anivellament dels mòduls. Fixació dels mòduls mitjançant l'ancoratge dels elements.
Criteri d'amidament de projecte: Nombre d'unitats previstes, segons documentació gràfica de Projecte.
Criteri de mesura d'obra: Es mesurarà el nombre d'unitats realment executades segons especificacions de Projecte.

| Codi | Ut | Descripció | Rendiment | Preu | Import |
|---|---|---|---|---|---|
| mt26aae100ta | U | Mòdul de clos metàl·lic de 1980 mm de longitud, format per perfils buits de secció circular amb tapa superior, d'acer galvanitzat (Z 275) de 2 mm d'espessor, 80 mm de diàmetre i 2000 mm d'altura, amb una separació màxima de 100 mm entre els perfils i una platina horitzontal en la base, de 120 mm d'amplada i 10 mm de gruix, amb sis forats. (material) | 1 | 437 | 437.000 |
| mt26wur300q | U | Ancoratge mecànic amb tac d'expansió de poliamida i cargol d'acer zincat, de cap aixamfranat, de 10 mm de diàmetre i 160 mm de longitud. (material) | 6 | 2.49 | 14.940 |
| mo018 | h | Oficial 1ª serraller. (mà d'obra) | 0.599 | 28.86 | 17.287 |
| mo059 | h | Ajudant serraller. (mà d'obra) | 0.599 | 25.36 | 15.191 |
| mo113 | h | Peó ordinari construcció. (mà d'obra) | 0.24 | 23.81 | 5.714 |
| % | % | Costos directes complementaris | 2 % | 490.132 | 9.803 |
|  |  | Costos directes |  |  | 499.935 |

## Recursos

**mt26wur300q** U Ancoratge mecànic amb tac d'expansió de poliamida i cargol d'acer zincat
Dades tècniques: Cost energètic 6.193 MJ; Emissió de CO2 0.383 kg
Residus:
- embalatge: re150101 Envasos de paper i cartró. (component de residu); rendiment 0.09 kg; Codi LER 15 01 01; Massa de l'element 1 kg; Volum 0.001333 m3
- embalatge: re170203 Plàstic. (component de residu); rendiment 0.045 kg; Codi LER 17 02 03; Massa de l'element 1 kg; Volum 0.001667 m3
