# Tarima de fusta per a exterior

- Propietat de l'arxiu: CYPE Ingenieros S.A.
- Format: FIEBDC-3/2016
- Programa: Generador de preus de la construcció. CYPE Ingenieros, S.A.
- Data: 25/01/2025
- Divisa: EUR
- Costos indirectes: 3 %
- IVA: 21 %

## U Urbanització interior de la parcel·la

### UX Paviments exteriors

#### UXM De fusta

**UXM010** m² Tarima de fusta per a exterior.
Tarima per a exterior, formada per taules de fusta massissa, d'ipé, de 35x155x800/2800 mm, resistència al lliscament classe 3, segons CTE DB SU, fixades mitjançant el sistema de fixació vista, sobre llistons de fusta de pi, de 65x38 mm, amb classe d'ús 4 segons UNE-EN 335, separats 60 cm entre si i fixats a la solera de formigó amb tacs expansius metàl·lics i tirafons; raspallat i posterior aplicació de dues mans de lasur a l'aigua d'assecat ràpid per a interior i exterior, per a terres, color Pino, acabat setinat rendiment: 0,083 l/m² cada mà com a tractament protector i decoratiu. Inclús tirafons per a subjecció de les taules a les llates i peces especials.
Criteri de valoració econòmica: El preu no inclou la solera de formigó.
Inclou: Replanteig, anivellació i fixació de les llates d'empostissar. Col·locació dels posts de la primera filada, fixats amb un punt de massilla elastomèrica de poliuretà. Fixació dels posts de la primera filada sobre les llates d'empostissar. Col·locació i fixació de les successives filades. Polit. Aplicació de dues mans d'acabat.
Criteri d'amidament de projecte: Superfície útil, mesura segons documentació gràfica de Projecte. No s'ha incrementat l'amidament per trencaments i retallades, ja que en la descomposició s'ha considerat un 5% més de peces.
Criteri de mesura d'obra: Es mesurarà la superfície realment executada segons especificacions de Projecte.

| Codi | Ut | Descripció | Rendiment | Preu | Import |
|---|---|---|---|---|---|
| mt18mva015e | m | Llistó de 65x38 mm de secció, de fusta de pinastre (Pinus pinaster), tractada en autoclau, amb classe d'ús 4, segons UNE-EN 335, acabat raspallat, amb humitat inferior al 20%. (material) | 1.7 | 3.26 | 5.542 |
| mt18mta030fi | m² | Taules de fusta massissa, d'ipé, de 35x155x800/2800 mm, sense tractar, per a raspallat i aplicació d'un tractament protector i decoratiu en obra; resistència al lliscament classe 3, segons CTE DB SU; amb accessoris de muntatge. Segons UNE-EN 13810-1 i UNE-EN 14342 (material) | 1.05 | 91.58 | 96.159 |
| mt18mva090 | U | Tirafons llautonat, per a fusta, de cap aixamfranat hexagonal, per a clau Allen. (material) | 28 | 0.23 | 6.440 |
| mt18mva085a | U | Tac expansiu metàl·lic i tirafons, per a fixació d'elements de fusta de fusta sobre suport base de formigó. (material) | 3 | 1.2 | 3.600 |
| mt27lsa020a | l | Lasur a l'aigua d'assecat ràpid per a interior i exterior, per a terres, color Pino, acabat setinat, a base de resines acríliques híbrides i copolímers de poliuretà, amb un agent biocida, contra fongs de taca blava i floridures, amb resistència a la intempèrie, per aplicar amb brotxa, corró o pistola sobre paviments exteriors de fusta, com a tractament protector i decoratiu. (material) | 0.166 | 24.94 | 4.140 |
| mo025 | h | Oficial 1ª instal·lador de paviments de fusta. (mà d'obra) | 0.599 | 29.67 | 17.772 |
| mo063 | h | Ajudant instal·lador de paviments de fusta. (mà d'obra) | 0.599 | 26.39 | 15.808 |
| mo038 | h | Oficial 1ª pintor. (mà d'obra) | 0.36 | 29.67 | 10.681 |
| mo076 | h | Ajudant pintor. (mà d'obra) | 0.06 | 26.39 | 1.583 |
| % | % | Costos directes complementaris | 2 % | 161.725 | 3.235 |
|  |  | Costos directes |  |  | 164.960 |

Residus:
- col·locació: mt18mva015e; factor de residu 0.0128412
- col·locació: mt18mta030fi; factor de residu 0.007
- col·locació: mt18mva090 Tirafons llautonat, per a fusta, de cap aixamfranat hexagonal, per a clau Allen; factor de residu 0.00453571
- col·locació: mt27lsa020a; factor de residu 0.03

## Recursos

**mt18mva015e** m Llistó de 65x38 mm de secció
Dades tècniques: Cost energètic 113.947 MJ; Emissió de CO2 -1.812 kg; Codi LER 17 02 01; Massa de l'element 1.36 kg; Volum 0.001236 m3
Residus:
- embalatge: re170203 Plàstic. (component de residu); rendiment 0.002 kg; Codi LER 17 02 03; Massa de l'element 1 kg; Volum 0.001667 m3

**mt18mta030fi** m² Taules de fusta massissa
Dades tècniques: Cost energètic 2629.121 MJ; Emissió de CO2 -62.273 kg; Codi LER 17 02 01; Massa de l'element 36.75 kg; Volum 0.033409 m3
Residus:
- embalatge: re170203 Plàstic; rendiment 0.042 kg

**mt18mva090** U Tirafons llautonat, per a fusta, de cap aixamfranat hexagonal, per a clau Allen
Dades tècniques: Cost energètic 0.286 MJ; Emissió de CO2 0.016 kg; Codi LER 17 04 05; Massa de l'element 0.028 kg; Volum 0.000013 m3
Residus:
- embalatge: re150101 Envasos de paper i cartró. (component de residu); rendiment 0.001 kg; Codi LER 15 01 01; Massa de l'element 1 kg; Volum 0.001333 m3

**mt18mva085a** U Tac expansiu metàl·lic i tirafons, per a fixació d'elements de fusta de fusta sobre suport base de formigó
Dades tècniques: Cost energètic 0.289 MJ; Emissió de CO2 0.016 kg; Codi LER 17 04 05; Massa de l'element 0.021 kg; Volum 0.00001 m3
Residus:
- embalatge: re150101 Envasos de paper i cartró; rendiment 0.002 kg
- embalatge: re170203 Plàstic; rendiment 0.001 kg

**mt27lsa020a** l Lasur a l'aigua d'assecat ràpid per a interior i exterior
Dades tècniques: Cost energètic 32.231 MJ; Emissió de CO2 1.358 kg; Codi LER 17 09 04; Massa de l'element 1.02 kg; Volum 0.00068 m3
Residus:
- embalatge: re170203 Plàstic; rendiment 0.032 kg
