# Assaigs de camp

- Propietat de l'arxiu: CYPE Ingenieros S.A.
- Format: FIEBDC-3/2016
- Programa: Generador de preus de la construcció. CYPE Ingenieros, S.A.
- Data: 13/06/2024
- Divisa: EUR
- Costos indirectes: 3 %
- IVA: 21 %

## X Control de qualitat i assaigs

### XS Estudis geotècnics

#### XSC Assaigs de camp

**XSC010** U Assaigs de camp.
Realització dels següents assaigs de camp en sòl mig (argiles, margues): sondeig a rotació amb extracció de testimoni continu fins a una profunditat de 10 m prenent mostra inalterada mitjançant mostrejador de paret gruixuda i mostra alterada mitjançant mostrejador normalitzat de l'assaig de Penetració Estàndard (SPT), penetració dinàmica mitjançant penetròmetre dinàmic superpesat (DPSH) fins a 10 m de profunditat. Inclús desplaçament a obra, presa de mostres i informe de resultats.
Inclou: Desplaçament a obra. Presa de mostres. Realització dels assajos. Redacció d'informe dels resultats dels assajos realitzats.
Criteri d'amidament de projecte: Assaig a realitzar, segons documentació del Pla de control de qualitat.

| Codi | Ut | Descripció | Rendiment | Preu | Import |
|---|---|---|---|---|---|
| mt49sts040 | U | Caixa porta-testimonis de cartró parafinat, fotografiada. (material) | 5 | 8 | 40.000 |
| mt49sts035a | m | Sondeig mitjançant perforació a rotació en sòl mitjà (argiles, marges), amb extracció de testimoni continu, amb bateria de diàmetres 86 a 101 mm, fins a 15 m de profunditat. (material) | 10 | 66.44 | 664.400 |
| mt49sts060c | U | Extracció de mostra inalterat mitjançant mostrejador de paret gruix. (material) | 1 | 42.25 | 42.250 |
| mt49sts050c | U | Extracció de mostra alterada mitjançant mostrejador normalitzat de l'assaig de Penetració Estàndard (SPT). (material) | 1 | 42.25 | 42.250 |
| mt49stp010 | U | Transport d'equip de penetració dinàmica (DPSH), personal especialitzat i materials a la zona de treball i retorn al finalitzar els mateixos. Distància menor de 40 km. (material) | 1 | 151.76 | 151.760 |
| mt49stp020 | U | Emplaçament d'equip de penetració dinàmica (DPSH) en cada punt. (material) | 1 | 49 | 49.000 |
| mt49stp030a | m | Penetració mitjançant penetròmetre dinàmic (DPSH), fins a 15 m de profunditat. (material) | 10 | 12 | 120.000 |
| % | % | Costos directes complementaris | 2 % | 1109.660 | 22.193 |
|  |  | Costos directes |  |  | 1131.853 |
