# Tancat perimetral de delimitació d'excavacions obertes

- Propietat de l'arxiu: CYPE Ingenieros S.A.
- Format: FIEBDC-3/2016
- Programa: Generador de preus de la construcció. CYPE Ingenieros, S.A.
- Data: 06/06/2025
- Divisa: EUR
- Costos indirectes: 3 %
- IVA: 21 %

## Y Seguretat i salut

### YC Sistemes de protecció col·lectiva

#### YCB Delimitació i protecció de vores d'excavació

**YCB030** m Tancat perimetral de delimitació d'excavacions obertes.
Delimitació de la zona d'excavacions obertes mitjançant tancat perimetral format per tanques de vianants de ferro, de 1,10x2,50 m, color groc, amb barrots verticals muntats sobre bastidor de tub, amb dos peus metàl·lics, amortitzables en 20 usos.
Criteri d'amidament de projecte: Longitud mesurada segons Estudi o Estudi Bàsic de Seguretat i Salut.
Criteri de mesura d'obra: S'amidarà la longitud realment muntada segons especificacions d'Estudi o Estudi Bàsic de Seguretat i Salut.

| Codi | Ut | Descripció | Rendiment | Preu | Import |
|---|---|---|---|---|---|
| mt50vbe010pk | U | Tanca de vianants de ferro, de 1,10x2,50 m, color groc, amb barrots verticals muntats sobre bastidor de tub, amb dos peus metàl·lics, inclús placa per a publicitat. (material) | 0.02 | 50.4 | 1.008 |
| mo120 | h | Peó Seguretat i Salut. (mà d'obra) | 0.12 | 24.86 | 2.983 |
| % | % | Costos directes complementaris | 2 % | 3.991 | 0.080 |
|  |  | Costos directes |  |  | 4.071 |

Residus:
- col·locació: mt50vbe010pk; factor de residu 1

## Recursos

**mt50vbe010pk** U Tanca de vianants de ferro
Dades tècniques: Cost energètic 196.840 MJ; Emissió de CO2 7.980 kg; Codi LER 17 04 05; Massa de l'element 14 kg; Volum 0.006667 m3
