# Cala en paviment

- Propietat de l'arxiu: CYPE INGENIEROS, S.A.
- Format: FIEBDC-3/2002
- Divisa: EUR
- Costos indirectes: 3.00 %
- IVA: 21.00 %

## 0 Actuacions prèvies

### 0B Treballs de camp, assajos i informes

#### 0BC Cales d'inspecció

**0BC090** U Cala en paviment.
Execució de cala de 60x60 cm en paviment, per a inspecció visual, amb aixecat d'aquest i demolició de la base de paviment que pogués haver, fins a descobrir l'estructura, realitzada amb mitjans manuals i martell pneumàtic. També tancament de la cala amb reposició dels materials demolits, neteja, recollida de runes i càrrega manual a contenidor.
Inclou: Execució de la cala. Tancament de la cala. Retirada i arreplegat de enderrocs. Càrrega d'enderrocs sobre contenidor.
Criteri d'amidament de projecte: Nombre d'unitats previstes, segons documentació gràfica de Projecte.
Criteri de mesura d'obra: Es mesurarà el nombre d'unitats realment executades segons especificacions de Projecte.

| Codi | Ut | Descripció | Rendiment | Preu | Import |
|---|---|---|---|---|---|
| mt51pav010e | m² | Demolició de paviment i base de paviment amb mitjans manuals i martell pneumàtic, inclòs reposició dels materials demolits. (material) | 0.640 | 36.00 | 23.04 |
| mo020 | h | Oficial 1ª construcció. (mà d'obra) | 1.425 | 28.42 | 40.50 |
| mo113 | h | Peó ordinari construcció. (mà d'obra) | 1.425 | 23.81 | 33.93 |
| % | % | Costos directes complementaris | 2 % | 97.47 | 1.95 |
|  |  | Costos directes |  |  | 99.42 |
