# Cala en biga de formigó armat

- Propietat de l'arxiu: CYPE INGENIEROS, S.A.
- Format: FIEBDC-3/2002
- Divisa: EUR
- Costos indirectes: 3.00 %
- IVA: 21.00 %

## 0 Actuacions prèvies

### 0B Treballs de camp, assajos i informes

#### 0BC Cales d'inspecció

**0BC030** U Cala en biga de formigó armat.
Execució de cala de 10x20 cm i 5 cm de profunditat, per a inspecció superior de biga de formigó armat, amb aixecat previ del paviment y demolició de la base de paviment i capa de compressió o recobriment de qualsevol tipus que pogués haver, fins arribar a l'element resistent i deixar al descobert l'armadura superior; realitzada mitjançant picat manual i martell pneumàtic. També neteja, apilament, retirada i càrrega manual de runes sobre contenidor.
Inclou: Aixecament del paviment. Execució de la cala. Retirada i arreplegat de enderrocs. Càrrega d'enderrocs sobre contenidor.
Criteri d'amidament de projecte: Nombre d'unitats previstes, segons documentació gràfica de Projecte.
Criteri de mesura d'obra: Es mesurarà el nombre d'unitats realment executades segons especificacions de Projecte.

| Codi | Ut | Descripció | Rendiment | Preu | Import |
|---|---|---|---|---|---|
| mt51pav010d | m² | Demolició de paviment, base de paviment i capa de compressió o recobriment amb mitjans manuals i martell pneumàtic. (material) | 0.200 | 9.08 | 1.82 |
| mq05mai030 | h | Martell pneumàtic. (maquinària) | 0.083 | 4.57 | 0.38 |
| mq05pdm110 | h | Compressor portàtil dièsel mitja pressió 10 m³/min. (maquinària) | 0.083 | 7.75 | 0.64 |
| mo113 | h | Peó ordinari construcció. (mà d'obra) | 0.285 | 23.81 | 6.79 |
| % | % | Costos directes complementaris | 2 % | 9.63 | 0.19 |
|  |  | Costos directes |  |  | 9.82 |
