# Protecció d'elements de façana

- Propietat de l'arxiu: CYPE INGENIEROS, S.A.
- Format: FIEBDC-3/2002
- Divisa: EUR
- Costos indirectes: 3.00 %
- IVA: 21.00 %

## 0 Actuacions prèvies

### 0C Proteccions provisionals

#### 0CF Façanes

**0CF020** U Protecció d'elements de façana.
Protecció mitjançant lones, làmines de polietilè i taulers de fusta, de buits, fusteries, persianes, calaixos de persianes i tots aquells elements situats a la façana, que es poguessin veure afectats mentre durin dels treballs de rehabilitació o reforma. Inclús posterior retirada de les proteccions, neteja, aplec, recollida i càrrega manual sobre camió o contenidor.
Inclou: Col·locació de la protecció. Retirada de la protecció i càrrega sobre contenidor.
Criteri d'amidament de projecte: Nombre d'unitats previstes, segons documentació gràfica de Projecte.
Criteri de mesura d'obra: Es mesurarà el nombre d'unitats realment executades segons especificacions de Projecte.

| Codi | Ut | Descripció | Rendiment | Preu | Import |
|---|---|---|---|---|---|
| mt32war020 | m² | Làmina de polietilè transparent, de 0,2 mm d'espessor. (material) | 200.000 | 0.17 | 34.00 |
| mt32war030 | m | Cinta plàstica autoadhesiva. (material) | 200.000 | 0.04 | 8.00 |
| mt08eft010a | m² | Tauler aglomerat hidròfug, de 19 mm d'espessor. (material) | 40.000 | 11.50 | 460.00 |
| mt32war060 | m² | Lona impermeable de protecció, de polietilè, amb malla de reforç i corda perimetral de poliamida per a l'ajustament de la lona. (material) | 200.000 | 4.40 | 880.00 |
| mo113 | h | Peó ordinari construcció. (mà d'obra) | 26.434 | 23.81 | 629.39 |
| % | % | Costos directes complementaris | 2 % | 2011.39 | 40.23 |
|  |  | Costos directes |  |  | 2051.62 |
