# Arrencada d'arbre

- Propietat de l'arxiu: CYPE INGENIEROS, S.A.
- Format: FIEBDC-3/2002
- Divisa: EUR
- Costos indirectes: 3.00 %
- IVA: 21.00 %

## 0 Actuacions prèvies

### 0D Desratització, desinfecció i eliminació de plantes

#### 0DP Eliminació de plantes

**0DP010** U Arrencada d'arbre.
Treball necessari per a l'arrencada d'arbre de 300 cm d'altura i 300 cm de diàmetre de copa, mitjançant la utilització de mitjans manuals i mecànics. També tala de branques i tronc de 20 cm de diàmetre (mesurat a una altura d'1 m sobre el terra), arrencat de cep amb posterior reblert del forat del cep amb terra, recollida i càrrega sobre camió o contenidor de la brossa generada.
Inclou: Protecció i senyalització dels espais afectats. Tala de les branques fins a deixar net el tronc. Tala del tronc a ras de soca. Arrancada de la soca. Recollida de la brossa generada. Càrrega sobre camió o contenidor.
Criteri d'amidament de projecte: Nombre d'unitats previstes, segons documentació gràfica de Projecte.
Criteri de mesura d'obra: Es mesurarà el nombre d'unitats realment executades segons especificacions de Projecte.

| Codi | Ut | Descripció | Rendiment | Preu | Import |
|---|---|---|---|---|---|
| mq01exn020a | h | Retroexcavadora hidràulica sobre pneumàtics, de 105 kW. (maquinària) | 0.337 | 51.91 | 17.49 |
| mq04cag010a | h | Camió amb grua de fins a 6 t. (maquinària) | 0.842 | 55.38 | 46.63 |
| mq09sie010 | h | Serra de cadena a benzina, de 50 cm d'espasa i 2 kW de potència. (maquinària) | 0.842 | 3.36 | 2.83 |
| mo040 | h | Oficial 1ª jardiner. (mà d'obra) | 1.012 | 28.42 | 28.76 |
| mo086 | h | Ajudant jardiner. (mà d'obra) | 1.012 | 25.28 | 25.58 |
| % | % | Costos directes complementaris | 2 % | 121.29 | 2.43 |
|  |  | Costos directes |  |  | 123.72 |
