# Assaig no destructiu: tracció superficial

- Propietat de l'arxiu: CYPE INGENIEROS, S.A.
- Format: FIEBDC-3/2002
- Divisa: EUR
- Costos indirectes: 3.00 %
- IVA: 21.00 %

## 0 Actuacions prèvies

### 0E Pressa de mostres i assaigs per a estudi de patologies

#### 0EH Assajos d'informació del formigó endurit

**0EH060** U Assaig no destructiu: tracció superficial.
Assaig no destructiu consistent en la determinació de la resistència a tracció superficial en element estructural existent de formigó, mitjançant l'ús del dinamòmetre de lectura digital, realitzat aplicant la força necessària fins a arrencar un disc amatent sobre la superfície del formigó, sense incloure cala ni reposició de revestiments o recobriments.
Inclou: Realització de l'assaig.
Criteri d'amidament de projecte: Nombre d'unitats previstes, segons documentació gràfica de Projecte.
Criteri de mesura d'obra: Es mesurarà el nombre d'unitats realment executades segons especificacions de Projecte.

| Codi | Ut | Descripció | Rendiment | Preu | Import |
|---|---|---|---|---|---|
| mt49hpa090 | U | Assaig per determinar la resistència a tracció superficial a element de formigó armat, mitjançant l'ús de dinamòmetre de lectura digital, aplicant una força fins a arrencar el disc disposat per a l'assaig, sense incloure cala ni reposició de revestiments o recobriments. (material) | 1.000 | 120.00 | 120.00 |
| % | % | Costos directes complementaris | 2 % | 120.00 | 2.40 |
|  |  | Costos directes |  |  | 122.40 |
