# Excavació en jaciment arqueològic

- Propietat de l'arxiu: CYPE INGENIEROS, S.A.
- Format: FIEBDC-3/2002
- Divisa: EUR
- Costos indirectes: 3.00 %
- IVA: 21.00 %

## 0 Actuacions prèvies

### 0G Treballs arqueològics

#### 0GE Excavacions arqueològiques i transports

**0GE020** m³ Excavació en jaciment arqueològic.
Retirada de la capa superficial en jaciment arqueològic per a buidat de terreny tou, fins a una profunditat màxima de 30 cm, realitzada amb mitjans manuals, que té com a finalitat el desallotjament volumètric d'espais originals enaiguats amb dipòsits de diferents orígens, amb seguiment arqueològic a peu d'obra. Inclús càrrega de terres i materials arqueològiques trobades, i transport amb mitjans manuals, a punt d'inspecció arqueològica, per a tractament d'aquests.
Inclou: Replanteig en el terreny. Situació dels punts arqueològics. Excavació i extracció de les materials arqueològiques i de les terres. Càrrega a camió de les terres excavades.
Criteri d'amidament de projecte: Volum mesurat segons documentació gràfica de Projecte.
Criteri de mesura d'obra: Es mesurarà el volum realment excavat segons especificacions de Projecte.

| Codi | Ut | Descripció | Rendiment | Preu | Import |
|---|---|---|---|---|---|
| mo000 | h | arqueòleg. (mà d'obra) | 1.425 | 35.46 | 50.53 |
| mo057 | h | Ajudant arqueòleg. (mà d'obra) | 2.850 | 29.25 | 83.36 |
| mo112 | h | Peó especialitzat construcció. (mà d'obra) | 9.264 | 24.59 | 227.80 |
| % | % | Costos directes complementaris | 2 % | 361.69 | 7.23 |
|  |  | Costos directes |  |  | 368.92 |
