# Cala arqueològica

- Propietat de l'arxiu: CYPE INGENIEROS, S.A.
- Format: FIEBDC-3/2002
- Divisa: EUR
- Costos indirectes: 3.00 %
- IVA: 21.00 %

## 0 Actuacions prèvies

### 0G Treballs arqueològics

#### 0GE Excavacions arqueològiques i transports

**0GE030** m³ Cala arqueològica.
Cala arqueològica de 1x1x1 m, a l'interior d'un edifici d'interès històric, amb un grau de complexitat mig, amb mitjans manuals, mitjançant l'excavació per nivells naturals o artificials segons mètode arqueològic. Inclús presa de dades per part d'equip arqueològic per a informe final dels treballs, retirada del paviment existent en la seva superfície, amb recuperació d'aquest, i posterior reomplert de l'excavació amb les restes procedents d'aquesta, sense compactació.
Inclou: Execució de la cala. Retirada i arreplegat de enderrocs. Càrrega d'enderrocs sobre contenidor.
Criteri d'amidament de projecte: Volum mesurat segons documentació gràfica de Projecte.
Criteri de mesura d'obra: Es mesurarà el volum realment executat segons especificacions de Projecte.

| Codi | Ut | Descripció | Rendiment | Preu | Import |
|---|---|---|---|---|---|
| mt51arq010 | U | Material fungible per a treballs d'arqueologia. (material) | 0.060 | 960.00 | 57.60 |
| mt51arq020 | U | Material i utillatge per a treballs d'arqueologia. (material) | 0.075 | 1380.00 | 103.50 |
| mo000 | h | arqueòleg. (mà d'obra) | 8.551 | 35.46 | 303.22 |
| mo057 | h | Ajudant arqueòleg. (mà d'obra) | 8.551 | 29.25 | 250.12 |
| mo112 | h | Peó especialitzat construcció. (mà d'obra) | 8.551 | 24.59 | 210.27 |
| mo113 | h | Peó ordinari construcció. (mà d'obra) | 8.551 | 23.81 | 203.60 |
| % | % | Costos directes complementaris | 2 % | 1128.31 | 22.57 |
|  |  | Costos directes |  |  | 1150.88 |
