# Càrrega i transport mecànic de materials arqueològics fins al punt d'emmagatzematge

- Propietat de l'arxiu: CYPE INGENIEROS, S.A.
- Format: FIEBDC-3/2002
- Divisa: EUR
- Costos indirectes: 3.00 %
- IVA: 21.00 %

## 0 Actuacions prèvies

### 0G Treballs arqueològics

#### 0GE Excavacions arqueològiques i transports

**0GE080** m³ Càrrega i transport mecànic de materials arqueològics fins al punt d'emmagatzematge.
Càrrega i transport mecànic de materials arqueològics, embalats, paletitzats i dipositats en el punt d'aplec dins del propi jaciment fins al punt d'emmagatzematge, situat a una distància màxima de 10 km. Inclús descàrrega i aplec d'aquests a la zona designada.
Inclou: Càrrega sobre camió de les materials arqueològiques. Transport i descàrrega. Aplec en la zona designada.
Criteri d'amidament de projecte: Volum mesurat segons documentació gràfica de Projecte.
Criteri de mesura d'obra: Es mesurarà el volum realment transportat segons especificacions de Projecte.

| Codi | Ut | Descripció | Rendiment | Preu | Import |
|---|---|---|---|---|---|
| mq04cag010b | h | Camió amb grua de fins a 10 t. (maquinària) | 0.110 | 62.72 | 6.90 |
| mo112 | h | Peó especialitzat construcció. (mà d'obra) | 2.423 | 25.67 | 62.20 |
| % | % | Costos directes complementaris | 2 % | 69.10 | 1.38 |
|  |  | Costos directes |  |  | 70.48 |
