# Protecció de mobiliari

- Propietat de l'arxiu: CYPE INGENIEROS, S.A.
- Format: FIEBDC-3/2002
- Divisa: EUR
- Costos indirectes: 3.00 %
- IVA: 21.00 %

## 0 Actuacions prèvies

### 0M Equipament

#### 0MP Protecció

**0MP011** m³ Protecció de mobiliari.
Subministrament i col·locació de làmines de polietilè transparent sobre el mobiliari (aproximadament 2 u/m³), encavallades entre si almenys 15 cm i fixades amb cinta adhesiva, per protegir-ho davant la brutícia i la pols ocasionada pels treballs de rehabilitació. Inclús posterior retirada de làmines, recollida i càrrega sobre contenidor.
Inclou: Col·locació de la protecció. Retirada de la protecció i càrrega sobre contenidor.
Criteri d'amidament de projecte: Volum mesurat segons documentació gràfica de Projecte.
Criteri de mesura d'obra: Es mesurarà el volum realment executat segons especificacions de Projecte.

| Codi | Ut | Descripció | Rendiment | Preu | Import |
|---|---|---|---|---|---|
| mt32war020 | m² | Làmina de polietilè transparent, de 0,2 mm d'espessor. (material) | 5.880 | 0.17 | 1.00 |
| mt32war030 | m | Cinta plàstica autoadhesiva. (material) | 1.680 | 0.04 | 0.07 |
| mo113 | h | Peó ordinari construcció. (mà d'obra) | 0.308 | 23.81 | 7.33 |
| % | % | Costos directes complementaris | 2 % | 8.40 | 0.17 |
|  |  | Costos directes |  |  | 8.57 |
