# Estintolament de llosa d'escala

- Propietat de l'arxiu: CYPE INGENIEROS, S.A.
- Format: FIEBDC-3/2002
- Divisa: EUR
- Costos indirectes: 3.00 %
- IVA: 21.00 %

## 0 Actuacions prèvies

### 0P Encofrats, estintolaments i cintres

#### 0PH Escales

**0PH010** m² Estintolament de llosa d'escala.
Execució d'estintolament de llosa d'escala, compost per 2 puntals metàl·lics telescòpics de 3 m d'altura, amortitzables en 150 usos i taulers de fusta de pi, amortitzables en 10 usos. Inclús mitjans d'elevació, posada en càrrega i retirada de l'estintolament després del seu ús, anivellació, fixació amb claus d'acer, minves i talls.
Inclou: Preparació de la superfície de recolzament. Replanteig i cort de taulons. Col·locació dels puntals. Instal·lació i posta en càrrega de l'estintolament. Desmuntatge i retirada de l'estintolament després de la finalització de les obres.
Criteri d'amidament de projecte: Superfície mesurada segons documentació gràfica de Projecte.
Criteri de mesura d'obra: Es mesurarà la superfície realment executada segons especificacions de Projecte.

| Codi | Ut | Descripció | Rendiment | Preu | Import |
|---|---|---|---|---|---|
| mt50spa052b | m | Tauló de fusta de pi, de 20x7,2 cm. (material) | 0.080 | 6.32 | 0.51 |
| mt50spa101 | kg | Claus d'acer. (material) | 0.060 | 1.87 | 0.11 |
| mt50spa081a | U | Puntal metàl·lic telescòpic, de fins a 3 m d'altura. (material) | 0.013 | 19.25 | 0.25 |
| op00sie020 |  | Serra de disc fix, per a taula de treball. | 1.000 | 0.00 | 0.00 |
| op00tal010 |  | Trepant. | 1.000 | 0.00 | 0.00 |
| mo020 | h | Oficial 1ª construcció. (mà d'obra) | 0.896 | 28.42 | 25.46 |
| mo113 | h | Peó ordinari construcció. (mà d'obra) | 0.896 | 23.81 | 21.33 |
| % | % | Costos directes complementaris | 2 % | 47.66 | 0.95 |
|  |  | Costos directes |  |  | 48.61 |
