# Transport, posta en obra i retirada d'equip complet de perforació per a micropous de bombament

- Propietat de l'arxiu: CYPE INGENIEROS, S.A.
- Format: FIEBDC-3/2002
- Divisa: EUR
- Costos indirectes: 3.00 %
- IVA: 21.00 %

## A Condicionament del terreny

### AH Exhauriments i esgotaments

#### AHP Pous de bombament

**AHP105** U Transport, posta en obra i retirada d'equip complet de perforació per a micropous de bombament.
Transport, posta en obra i retirada d'equip complet de perforació, per a la realització de micropous de bombament.
Criteri de valoració econòmica: El preu inclou el desplaçament a l'obra del personal especialitzat.
Inclou: Transport a l'obra. Muntatge de l'equip. Desmuntatge de l'equip. Retirada de l'equip>.
Criteri d'amidament de projecte: Nombre d'unitats previstes, segons documentació gràfica de Projecte.
Criteri de mesura d'obra: Es mesurarà el nombre d'unitats realment executades segons especificacions de Projecte.

| Codi | Ut | Descripció | Rendiment | Preu | Import |
|---|---|---|---|---|---|
| mq05epp010a | U | Transport, posada en obra i retirada d'equip de perforació, per a micropous de bombament. (maquinària) | 1.159 | 2982.17 | 3456.34 |
| % | % | Costos directes complementaris | 2 % | 3456.34 | 69.13 |
|  |  | Costos directes |  |  | 3525.47 |
